# AC, Franzstr. Rückbau Schule
Leistungsbeschreibung (GAEB DA XML 3.3, DA81)
Projekt: 20230380
Währung: EUR
Vergabeart: Offenes Verfahren
Auftraggeber: Stadt Aachen - E26/45 Gebäudemanagement, Lagerhausstraße 20, 52064 Aachen, Deutschland, Ansprechpartner Kerstin Hester, Telefon 024143226623, E-Mail kerstin.hester@mail.aachen.de
Erstellt mit: GXML Toolbox V3.3 R20230829, iTWO_64 V24.0.563, 22.05.2026

## 01 Leistungsverzeichnis - Rückbau Bestandsgebäude Schule + Turnhalle
Datum: 22.05.2026

*Hinweis: Technische Vorbemerkungen*
Vorbemerkungen

A.  Allgemeines
A.1.  Baubeschreibung
A.1.1.  Beschreibung der Rahmensituation
Der hier zurück zubauende Gebäudekomplex besteht aus einer Grundschule, einem Erweiterungsbau und einer Turnhalle. Das Nachbargebäude "Franz" soll unberührt bleiben.
Die Schule ist in den Jahren 1951-1952 in zwei Bauabschnitten erstellt worden. Es wurde im ersten Abschnitt ein langgestreckter und im zweiten Abschnitt ein hoher Gebäudeblock geplant. Die statische Berechnung ist durch das Ing.- Büro H. Courte aufgestellt worden. Der lange Gebäudeblock ist bereits zurückgebaut worden. Der Gebäudekomplex umfasst zweiseitig den zugehörigen Schulhof, welcher ebenfalls Teil der Rückbaumaßnahmen ist. Die genaue Rückbaugrenze ist dem Rückbaukonzept vom 28.08.2025, gem. Anlage zu entnehmen.
Anhand der Bauunterlagen ist festgestellt worden, dass das sog. "Franz" im Jahre 1959 erstellt worden ist. Erst 10 Jahre später ist der Erweiterungsbau im Jahre 1969 zusammen mit der Sporthalle errichtet worden.
Die Grundschule mit Sporthalle wird aus logistischen und statischen Gründen in 5 Rückbauabschnitten (BA1 bis BA5) für den Rückbau unterteilt. Im ersten Rückbauabschnitt wird das Schulgebäude aus dem Baujahr 1952 bis zum Erdgeschoss zurückgebaut. Im weiten Abschnitt wird die Sporthalle, welche im Jahr 1969 erstellt wurden, abgebrochen. Der Erweiterungsbau, welcher ebenfalls im Jahr 1969 erbaut wurde, folgt als dritter Rückbauabschnitt. Hiernach werden die Außenbereiche (Schulhof und Abböschungen) bearbeitet. Im letzten Rückbauabschnitt wird das Kellergeschoss der Schule zurückgebaut.

A.1.2.  Lage der Baustelle
Der rückzubauenden Gebäudekomplex liegt in der Franzstraße 72 in 52064 Aachen. Aufgrund der möglich angrenzenden Baustelle der Viva-West sind die Baueinrichtungsflächen sehr begrenzt. Das Gebäude ist ausschließlich von über die Franzstraße zu erreichen. Während des Zeitraumes der aller Maßnahmen muss die Franzstraße im Gebäudebereich halbseitig gesperrt werden. Für Fußgänger ist die Straßenseite des Gebäudekomplexes gesperrt.
Die Örtlichkeit kann von der Straße aus besichtigt werden.

A.1.2.1  Hinweis
Auf dem Nachbargrundstück kam es im Zuge von Erdarbeiten zu einem Bombenfund. Aufgrunddessen unterliegt das Grundstück einer Kampfmitteluntersuchung.

A.2.  Angaben zum LV
A.2.1.  Positionen
Mit den in den Positionen des Leistungsverzeichnisses enthaltenen Angaben über die Preise ist die komplette Leistung inkl. aller Nebenkosten, falls in den folgenden Leistungspositionen nichts anderes zum Ausdruck kommt, geltend zu machen.
Die Abstimmung mit anderen am Baubeteiligten Gewerken (falls vorhanden) ist im Leistungsumfang und damit den angebotenen Preisen enthalten.

A.2.2.  Nachträge / Mehrleistungen
Zusätzliche Leistungen bedürfen eines Nachtrags bzw. einer Auftragsänderung. Zur Erteilung einer Nachbeauftragung ist ein prüfbares Angebot in schriftlicher Form einzureichen, dessen Preisniveau dem Hauptangebot entsprechen muss. Nachträge werden nur anerkannt, wenn sie auch vom Bauherrn anerkannt und beauftragt werden. Mehrleistungen werden ohne vorherige Kostenanmeldung nicht anerkannt.

A.3.  Bauschutt und Entsorgung
Der AN hat Bauabfälle ordnungsgemäß entsprechend den jeweils geltenden Rechtsvorschriften zu entsorgen und dem AG die gesetzlich vorgeschriebenen Nachweise mit der Abrechnung vorzulegen. Die An- und Abfuhr von Containern und deren Vorhaltung ist - sofern nichts Gegenteiliges im Positionstext erwähnt ist - in die EP's der entsprechenden Positionen mit einzurechnen. Sämtliche anfallenden Reinigungsmittel, Rückstände u. ä. sind werktäglich ordnungsgemäß zu entsorgen. Die örtlichen Vorschriften sind zu beachten.

A.4.  Personalanforderungen
A.4.1.  Bauleiter / Polier / Qualifizierte Führungskraft
Der AN stellt für den Zeitraum der Ausführung seiner Leistungen mit Annahme des Auftrages einen über die gesamte Bauzeit verantwortlichen, deutschsprachigen Bauleiter sowie einen Stellvertreter. In gleicherweise muss während der gesamten Bauzeit ein deutschsprachiger Polier bzw. Vorarbeiter anwesend sein.
Bei Baubeginn ist der Name des Bauleiters, des Poliers, deren Stellvertreter und der verantwortlichen qualifizierten Führungskraft der örtlichen Bauleitung des AG mitzuteilen.

A.4.2.  Nachunternehmer
Setzt der AN Fremdfirmen oder Nachunternehmer ein muss dies im Vorfeld angemeldet und benannt werden, zudem sind diese ständig durch den AN zu beaufsichtigen.
Nachunternehmer werden nur nach vorheriger Absprache mit der örtlichen Bauleitung und dem AG gestattet. Die Nachunternehmer sind mit der Abgabe des Angebotes zu benennen. Es werden vom Nachunternehmer die gleichen Qualifikationen wie vom AN gefordert. Der AG behält es sich vor ungeeignet erscheinende Unternehmer abzulehnen.

A.5.  Qualifikationen

Die Arbeiten an den gefahrstoffhaltigen Materialien dürfen nur von Unternehmen mit der entsprechenden fachlichen Qualifikation unter Beachtung der geltenden staatlichen und berufsgenossenschaftlichen Vorschriften und Regeln (Gesetze, Verordnungen, TRGS, DGUV etc.) ausgeführt werden.

Für die Schadstoffsanierungsarbeiten hat der AN bereits bei Angebotsabgabe folgende Qualifikationen nachzuweisen:
- Sachkunde gemäß TRGS 519 Anlage 3
- Sachkunde gemäß DGUV-Regel 101-004 (BGR 128 Anh. 6B) / TRGS 524
- Fachkunde gemäß TRGS 521
- mind. 3 Referenzen mit ähnlichem Arbeitsumfang und Schadstoffspektrum

Bei Baubeginn ist der Name der verantwortlichen Person / Aufsichtsführenden, die die Tätigkeiten im Sinne der oben genannten Vorschriften durchführt (Schadstoffsanierungsarbeiten) der örtlichen Bauleitung des AG mitzuteilen. Die verantwortliche Person / Aufsichtsführende muss jeden Tag auf der Baustelle anwesend sein und die o. g. Scheine vorweisen können.

A.6.  Pflichten AN
A.6.1.  Informationspflicht des AN
Der AN ist verpflichtet mögliche Behinderungen unverzüglich schriftlich anzuzeigen. Die daraus erforderlichen Maßnahmen werden nach Rücksprache mit dem AG festgelegt.

A.6.2.  Mitteilungspflicht des AN
Lässt die Beschreibung der Leistungen im Leistungsverzeichnis oder in den Vertragsunterlagen verschiedene Auslegungen zu, hat der Unternehmer vor Angebotsabgabe darauf aufmerksam zu machen oder durch vorherige Anfrage seine Verpflichtungen schriftlich zu klären.

A.6.3.  Meilensteine während der Ausführung
Im Rahmen der Ausführung ist bei wesentlichen überwachungsbedürftigen Rückbauschritten die örtliche Bauleitung mit einem Vorlauf von 5 Werktagen in Kenntnis zu setzen, sodass eine Teilnahme an einem Ortstermin realisiert werden kann.

A.7.  Maßnahmen des AN zur Verkehrsrechtlichen Anordnung
Alle verkehrsrechtlichen Maßnahmen zur Durchführung der Bauarbeiten wie Beschilderuµng und Kennzeichnung der Baustelle, Absperrungen, Beleuchtungen, Umleitungen, Verkehrssicherungen und -regelungen, insbesondere im Bereich der Baustellenzufahrten, hat der AN unter Beachtung des § 45 der StVO beim zuständigen Ordnungsamt zu beantragen und nach Anweisung dieser Behörde und in Abstimmung mit dem AG durchzuführen und zu unterhalten. Den Beginn der Bauarbeiten hat der AN rechtzeitig dem zuständigen Amt mitzuteilen. Die Kosten sind vom Auftragnehmer, soweit im Leistungsverzeichnis nichts Gegenteiliges gesagt ist, in die Einheitspreise mit einzukalkulieren.

A.8.  Abnahme
Zur Abnahme der Schadstoffsanierungs- und Entkernungsarbeiten (VOB) müssen sich die Räume in einem abnahmewürdigen Zustand befinden (frei von jeglichem Müll/Abfall). Aufgrund des abschnittsweisen Arbeitens wird es insgesamt 2 Teilabnahmen (Teilabnahme Schadstoffsanierung und Entkernung, Phase 1 und Phase 2) geben. Die Termine der Abnahmen sind mit einem Vorlauf von mind. 5 Werktagen schriftlich beim AG zu beantragen.
Die Abnahme erfolgt nach Abschluss aller zum Rückbau zugehörigen Arbeiten und werden durch die örtliche Bauleitung durchgeführt.

A.9.  Rechnungen
Rechnungen erfolgen nur digital an E26-rechnungseingang@mail.aachen.de.
Parallel dazu in cc an: 20230380@kempenkrause.de zur Prüfung + AG kerstin.hester@mail.aachen.de.
Bei Rechnungen muss zwingend die SAP - Bestellnummer angegeben werden.

A.10.  SiGeKo
Die SiGeKo-Leistung wird durch Kempen Krause Ingenieure ausgeführt.

B.  Objektbeschreibung
B.1.  Angaben zur Baustelle
B.1.1.  Versorgungsmedien
Die Strom- und Wasserversorgung wird über den gesamten Zeitraum inkl. Entrümpelung, Entkernung und Schadstoffsanierung ausgetragen.
Der AN sorgt eigenverantwortlich für die Installation von Baustromverteilern, für die Ausführung der Anschlüsse und die Stromverteilung sowie die Sicherung und den Überfahrschutz der zusätzlich von dort aus benötigten Verlängerungskabel.
Der Hydrant liegt innerhalb der BE-Fläche. Der AN sorgt eigenständig für die Einholung der erforderlichen Genehmigung, den Anschluss an die Wasserversorgung, die Installation des Standrohrs und eines Zwischenzählers sowie für die Sicherung und den Überfahrschutz der Schlauchleitungen. Gesondert vergütet werden die dafür erforderlichen Aufwendungen nicht.

B.1.2.  Baustelleneinrichtung
Aufgrund der umliegenden Bebauung des Gebäudekomplexes, ist eine Baustelleneinrichtung auf dem ehemaligen Schulhof erst nach dem Erstellen der Zufahrt realisierbar, der zugehörige Baustelleneinrichtungsplan BE-02 zur Erstellung für die Zufahrt, sowie den Entrümpelungs- und Entkernungsarbeiten ist dem Anhang der Anlage 15 zu entnehmen.
Die angesetzte BE-Fläche ist dem Baustelleneinrichtungsplan BE-01c zu entnehmen.
Nach Abschluss der Arbeiten und Räumung der BE-Fläche ist der ursprüngliche Zustand wiederher-zustellen.
Die Baustelleneinrichtungsfläche ist über den Zeitraum von 38 Wochen vorzuhalten.
Der AG stellt über den unmittelbaren Bereich der Baustelleneinrichtung hinaus grundsätzlich keine weiteren Flächen zur Verfügung.
Für die Lagerung von umweltgefährdenden Betriebsstoffen sind die gesetzlichen Bestimmungen einzuhalten.
Ein Sanitär- und Waschcontainer für die Entkernungsarbeiten wird durch den AG zur Verfügung gestellt. Ein Schwarz-Weiß-Container für das Personal, das die Schadstoffsanierungsarbeiten ausführt, ist seitens des AN zu liefern und wird gesondert vergütet. Die Baustelleneinrichtungsflächen werden ebenfalls von dem Rückbaugewerk genutzt.

C.1.  Anlagenverzeichnis
Folgende Dokumente sind neben dem Rückbaukonzept zu beachten:
- Anlage 1: Ü-01 bis Ü-04, Übersichtspläne Achseinteilung
- Anlage 2: RP-100, Übersicht Rückbauabschnitte
- Anlage 3: RP-101, Rückbauplan BA 1.1
- Anlage 4: RP-102, Abstützungen - Sicherung BA 1.1
- Anlage 5: RP-103a, Kellerverfüllung BA 1.1
- Anlage 6: RP-104, Sicherungsmaßnahme Zufahrt
- Anlage 7: RP-105, Rückbauplan BA 1.2
- Anlage 8: RP-201, Rückbauplan BA2
- Anlage 9: RP-202, Abstützungen BA2
- Anlage 10: RP-203, Verstärkungsmaßnahmen BA2
- Anlage 11: RP-301, Rückbauplan BA3
- Anlage 12: RP-401, Rückbauplan BA 4
- Anlage 13: RP-501, Abböschungen BA 5
- Anlage 14: BE-01d, Baustelleneinrichtungsplan
- Anlage 15: Entrümplungs-, Schadstoffsanierungs- und Entkernungskonzept inkl. Anhänge
- Anlage 16: Protokoll Kernbohrungen

### 1 Baustelleneinrichtung

*Hinweis: Hinweis Baustelleneinrichtung*
Die Baustelleneinrichtung ist vor Beginn der Entrümpelung einzurichten. Der Abbruch beginnt mit zeitlichem Versatz zur Baustelleneinrichtung. Dies ist bei der Kalkulation der Baustelleneinrichtung zu berücksichtigen. Der Baustelleneinrichtungsplan BE-Plan ist dem Plan BE-01 zugeordnet. Die Abstellflächen für die Errichtung der Zufahrt ist auf dem Plan BE-02 abgebildet.

#### Bereich 1.1 Baustelleneinrichtung

##### 1.1.1 Baustelleneinrichtung

**1.1.1.10 Verkehrsregleung / Sperrung**
*** Pauschalposition
Verkehrsregelung bzw. Verkehrslenkungsmaßnahmen einrichten, vorhalten und nach Baufortschritt umsetzen.  Verkehrsregelung innerhalb des Bauwerkes und für die Zugänge / Zufahrten bestehend aus Teilsperrungen, Beschilderungen (
ca. '15' Schilder
) gem. STVO und Baustellenankündigung, Baustellenmarkierungen, sowie eine halbseitige Verkehrssperrung durch Barken und Zäunen.

Barken bzw. Zäune werden in einer gesonderten Position vergütet.

Gilt für die gesamte Bauzeit und alle Abschnitte.
Menge: 1,000 psch
Voraussichtliche Abrechnungsmenge: 1,000

**1.1.1.20 Baustelleneinrichtung einrichten**
*** Pauschalposition
Alle zur Durchführung der Arbeiten erforderlichen Maschinen, Geräte, Container, Magazine, etc. auf die Baustelle transportieren und betriebsfertig aufstellen.
Menge: 1,000 psch
Voraussichtliche Abrechnungsmenge: 1,000

**1.1.1.30 Baustelleneinrichtung vorhalten**
Alle zur Durchführung der Arbeiten erforderlichen Maschinen, Geräte, Container, Magazine, etc.  für die Dauer der Arbeiten vorhalten und betreiben.
Dauer: 38 Wochen
Menge: 38,000 Wo
Voraussichtliche Abrechnungsmenge: 38,000

**1.1.1.40 Baustelleneinrichtung, räumen**
*** Pauschalposition
Baustelleneinrichtung, wie zuvor beschrieben, räumen, einschl. Wiederherstellen der Flächen in den ursprünglichen Zustand.
Menge: 1,000 psch
Voraussichtliche Abrechnungsmenge: 1,000

**1.1.1.50 Fassadengerüst Ost, LK 3, W09/2,50 m**
Arbeits- und Schutzgerüst gem. DIN 4420 als Standgerüst freistehend, längsorientiert (Fassadengerüst nach DIN EN 12810-1) geeignet für die nachfolgenden Arbeiten an der Ostfassade  liefern, aufbauen und nach Beendigung der Arbeiten abbauen und abtransportieren.

Mit Bordbrett, Zwischenseitenschutz, Geländerholm, Konsole,  Seitenschutz für senkrechte Flächen,  Befestigung mit Gerüstankern, mit Bekleidung in Form eines Staubschutznetzes und Leitern. Inkl. Anpassung der Bekleidung an Treppentürme und Lastenaufzug.

Unter den Fußpunkten des Gerüstes sind Lastverteilungsplatten mit Abmessungen von 50 cm x 50 cm vorzusehen.

Aussteifung nach DIN EN 12811-1.

Das Gerüst kann nur bis zur "Zufahrt" erfolgen
Abmessungen Schule + Erweiterungsbau (Außenmaße inkl. Abzug der Zufahrt 7,50m):
Länge: ca. 26.00 m (straßenseitig)
Höhe: ca. 10,00 m

Abgeschätzte Gerüstfläche: ca. 260 m²
Feldlänge:  2,50 m

Standfläche:  waagerecht (Kragplatte,  unverfestigter Boden,  Böschung)
Höhe oberste Gerüstlage: ca. 10 m
Lastklasse :  4
Breitenklasse :  W09 (0,9 m - 1,20 m)
Lichte Höhe :  H2 (> 1,90 m zwischen den  Gerüstlagen)
B:  mit Bekleidung  (Staubschutznetz)
LA :  mit Leitern zwischen den  Gerüstlagen

Das Bereitstellen des Gerüsts für andere am Bau beteiligte Gewerke ist mit in die Position einzukalkulieren.

Das Fassadengerüst wird u. a. für folgende Arbeiten benötigt:
- Händischer Rückbau Klinker
- Ausbau Fensterelemente

Besonderheiten:

1) Im Bereich des Schulgebäudes befinden sich zur Straßenseite 5 Lichtschächte (ca. 65 cm x 65 cm). Das ist Gerüst im Bereich der Lichtschächte ggfs. mit Holzbalken zu unterfüttern.
Menge: 260,000 m²
Voraussichtliche Abrechnungsmenge: 260,000

**1.1.1.60 Fassadengerüst Ost, vorhalten**
Fassadengerüst als Standgerüst wie zuvor beschrieben vorhalten.
Menge: 1050,000 m²Wo
Voraussichtliche Abrechnungsmenge: 1050,000

**1.1.1.70 Gerüst zu benachbarten Bauten (2x)**
*** Pauschalposition
Arbeits- und Schutzgerüst nach DIN 4420 als Standgerüst, längsorientiert (Fassadengerüst nach DIN EN 12810-1), mit Bordbrett, Zwischenseitenschutz, Geländerholm und Seitenschutz für Arbeiten), für senkrechte Außenflächen. Befestigung mit Gerüstankern, ohne Bekleidung, mit Leitern.
Gerüst dient der Schutzmaßnahme zum benachbarten Gebäude des "Franz".

Liefern, aufbauen und nach Beendigung der Arbeiten abbauen und abtransportieren.

Aussteifung nach DIN EN 12811-1
Feldlänge:  2,50m
Standfläche:  waagrecht
Höhe oberste Gerüstlage: ca. 10,00 m
Lastklasse :  3
Breitenklasse :  W09 (0,9 m - 1,20 m)
Lichte Höhe :  H2 (> 1,90 m zwischen den Gerüstlagen)
A :  mit Bekleidung
LA :  mit Leitern zwischen den Gerüstlagen
Menge: 1,000 psch
Voraussichtliche Abrechnungsmenge: 1,000

**1.1.1.80 Treppenturm, vorgebaut**
Treppenturm gemäß DIN EN 12811-1,vorgebaut vor Fassadengerüst, inkl. Doppelhandlauf und Stirngeländer.
Liefern, aufbauen und nach Beendigung der Arbeiten abbauen und abtransportieren.

Laufbreite:  0,6 m
Lastklasse:  4
Grundfläche:  ca. 2,50/2,50 m
Hinweis: Ca. 10,00 m Höhe
Menge: 10,000 m
DIN276 neu: 392
Voraussichtliche Abrechnungsmenge: 10,000

**1.1.1.90 Treppenturm, vorhalten**
Treppenturm, vorgebaut.
Verlängerung  der  Gebrauchsüberlassung über die
'4' -wöchige
 Grundeinsatzzeit hinaus.
Menge: 40,000 mWo
DIN276 neu: 392
Voraussichtliche Abrechnungsmenge: 40,000

**1.1.1.100 Bauwasseranschluss, Hydrant, stationär**
Bauwasseranschluss als Leitung an vorhandenen Unterflur- hydranten, einschl. Genehmigung einholen, Messeinrichtung herstellen, vorhalten und für die Dauer der Baustelle vorhalten.
In gleicher Weise ist das Bereitstellen für Fremdgewerke in die Position einzukalkulieren.
Ausführung:
Flansch mit Übergangsstück bis DN 50 Gewindeanschluss montieren, Einhausung inkl. Dämmung gegen Frost.
Vorhaltedauer: gemäß den vorgesehenen Ausführungsterminen
Menge: 1,000 Stk
Voraussichtliche Abrechnungsmenge: 1,000

**1.1.1.110 Bauwasserverbrauch**
Zählerstand ablesen und Bauwasserverbrauch über diese Position abrechnen. Bei der Abrechnung ist der Zählerstand sowie die Zählernummer anzugeben.
Die Verbräuche sind regelmäßig (mindestens einmal im Monat) zu dokumentieren.
Menge: 200,000 m³
Voraussichtliche Abrechnungsmenge: 200,000

**1.1.1.120 Baustromverteiler**
Anliefern, Bereitstellen, Betreiben und Unterhalten sowie Abtransportieren eines Baustromverteilers für die Dauer der Bauzeit, bestehend aus:
- 1 Einspeisung
- FI-Schalter und 4 Abgänge (CEE-Steckdosen 5/32A)

Verteiler verschiebungssicher aufstellen, betreiben und nach Beendigung der Arbeiten wieder entfernen inkl. Wiederherstellung der Flächen in den ursprünglichen Zustand.

Für den Baustrom benötigte Spannungen und Stromstärken werden bauseits zur Verfügung gestellt. Der AN sorgt eigenverantwortlich für die Installation von Baustromverteilern, für die Ausführung der Anschlüsse und die Stromverteilung sowie die Sicherung und den Überfahrschutz der zusätzlich von dort aus benötigten Verlängerungskabel.

Nutzungsdauer: Bauzeit

Entsprechende Leitungslängen von ca.
'200' m
 sind einzukalkulieren.
Menge: 1,000 St
Voraussichtliche Abrechnungsmenge: 1,000

**1.1.1.130 Baustromkosten**
Zählerstand ablesen und Baustromverbrauch über diese Position abrechnen. Bei der Abrechnung ist der Zählerstand sowie die Zählernummer anzugeben.
Die Verbräuche sind regelmäßig (mindestens einmal im Monat) zu dokumentieren.
Menge: 3000,000 kWh
Voraussichtliche Abrechnungsmenge: 3000,000

**1.1.1.140 Sanitär-Waschcontainer mit Fäkalientank, Einzelcontainer, aufstellen**
Sanitärcontainer als Einzelcontainer mit Fäkalientank. Auf- und Abbauen einer WC- und Waschanlage im Baustellenbereich In Standardausführung für ca. 10 Personen Baustellenpersonal entsprechend den baulichen Anforderungen und den Anforderungen an die Einrichtung nach §47 Arbeitsstättenverordnung und der Arbeitsstättenrichtlinie 47/1-3,5 mit der entsprechenden Anzahl von Waschplätzen, WC-Kabinen, Urinalen sowie Handwaschbecken.
Im Einheitspreis ist der frostsichere Anschluss der Anlage an das öffentliche Versorgungsnetz enthalten. Ausführung einschl. Heizung und dafür aller notwendigen Anschlussarbeiten sowie der anfallenden Gebühren. Die Anschlussleitung inkl. frostfreier Aufbewahrung (Begleitheizund o.dgl.) ist einzukalkulieren. Die Anschlusslänge beträgt ca. 10 m.

-  Profilzylinder mit 5 Schlüsseln

Einzelcontainer :  1,00/2,50/6,00 m

Die Versorgung des Containers mit erforderlichen Medien ist mit in diese Position einzukalkulieren.
Menge: 1,000 Stk
DIN276 neu: 391
Voraussichtliche Abrechnungsmenge: 1,000

**1.1.1.150 Sanitär-Waschcontainer mit Fäkalientank, Einzelcontainer, vorhalten**
Betrieb und Vorhalten eines Einzel-Sanitär-Waschcontainers einschl. arbeitstäglicher Reinigung (mit Vorlage eines Reinigungsprotokolls). Betriebs- und Verbrauchsstoffe (Seifen und WC-Papier) sowie Beheizung. Die Vorhaltung erfolgt über die gesamte Bauzeit.
Außer den vollen Monaten werden Teilzeiten nach Tagen zu 1/30 des Einheitspreises abgerechnet.
Menge: 9,000 StMt
Voraussichtliche Abrechnungsmenge: 9,000
Leistungsbereichkatalog: 000

**1.1.1.160 Beleuchtung Arbeitsbereich (mobil)**
*** Pauschalposition
Beleuchtung aller Arbeitsbereiche mit ausreichender Beleuchtungsstärke gemäß Arbeitsstättenrichtlinie einrichten, vorhalten und nach Baufortschritt umsetzen bzw. in ausreichendem Maß bereitstellen.

Gilt für die gesamte Bauzeit und alle Abschnitte.
Menge: 1,000 psch
Voraussichtliche Abrechnungsmenge: 1,000

**1.1.1.170 Rodungsarbeiten**
Gelände roden/ Grünschnitt, diverser Bewuchs

Gelände roden, eben oder geringfügig geneigt, in zusammenhängender Fläche, Stämme bis max. 10 cm Durchmesser, entferntes Material entsorgen.
Bewuchs : Strauchwerk, Hecken, Heister
Stammdurchmesser: max. 10 cm
Menge: 50,000 m²
Voraussichtliche Abrechnungsmenge: 50,000

### 2 Entrümpelung

*Hinweis: Hinweis Entrümpelung*
Die Entrümpelung erfolgt in zwei Phasen. Zunächst wird der vordere langgestreckte Gebäudeblock bestehend aus der "Schule hoher Block" und Teilen des Erweiterungsbaus entrümpelt (Phase 1). Anschließend erfolgt die Entrümpelung des hinteren Gebäudeteils inkl. Flur Eingangsbereich (Phase 2).

#### Bereich 2.1 Allgemeines

##### 2.1.1 Baustelleneinrichtung

**2.1.1.10 Beleuchtung Arbeitsbereich (mobil)**
*** Pauschalposition
Beleuchtung aller Arbeitsbereiche mit ausreichender Beleuchtungsstärke gemäß Arbeitsstättenrichtlinie einrichten, vorhalten und nach Baufortschritt umsetzen bzw. in ausreichendem Maß bereitstellen.

Gilt für die gesamte Bauzeit und alle Abschnitte.
Menge: 1,000 psch
Voraussichtliche Abrechnungsmenge: 1,000

#### Bereich 2.2 Entrümpelungsmaßnahmen Schule, Turnhalle, Erweiterungsbau

##### 2.2.1 Entrümpelung

**2.2.1.10 Demontage und Entrümpelung nicht wiederverwendbarer Einrichtungsgegenstände**
Demontage und Entrümpelung von Sperrmüll aller Art, in bereitstehenden Schuttcontainer, einschließlich Inventarisierung vor Beginn der Arbeiten. Abrechnung nach Lieferschein des Entsorgungsunternehmens, ohne Deponie- und Entsorgungsgebühren.

Raumvolumen: 7.500 m³
Transportweg zum Schuttcontainer: ca. 100 m

Fachgerechte Entsorgung des anfallenden Abfalls gem. AVV-Schlüssel 20 03 07. Die Entsorgung wird über Abschnitt 3 gesondert vergütet.
Menge: 7500,000 m³
Voraussichtliche Abrechnungsmenge: 7500,000

#### Bereich 2.3 Wiederverwertung und Entsorgung

##### 2.3.1 Ausbau und Wiederverwendung von Einrichtungsgegenständen

**2.3.1.10 Ausbau und Wiederverwendung Basketballkorb**
Fachgerechter, sorgfälltiger Ausbau und Wiederverwendung des Basketballkorbes inkl. Verbindungsmittel, ggfs. in Sporthallen wiederverwendbar.

Hinweis: Demontagehöhe h > 2,00 m
Anzahl: 3 Stück

Übergabe gem. Abstimmung und Angaben AG an:
Urban Mining Hub im C-Werk
Philipsstraße 15
52068 Aachen
Anlieferung über Pforte 2 in Halle 62b 4a(1)
Menge: 3,000 Stk
Voraussichtliche Abrechnungsmenge: 3,000

**2.3.1.20 Ausbau und Wiederverwendung Schultafeln**
Fachgerechter, sorgfälltiger Ausbau und Wiederverwendung der Schultafeln. Einzelne Elemente sind als Mail- oder Infotafeln fest montiert. Inkl. Verbindungsmitteln.

Tafeltypen:
Klappschiebetafeln (8 Stk), zweiflächige Pylonentafeln (1 Stk), Wandtafeln (3 Stk)

Abmessungen:
Breite: 2,00 m bis 4,00 m,
Höhe: 1,00 m bis 1,50 m

Befestigung zum Teil an Wand und an Boden.

Übergabe gem. Abstimmung und Angaben AG an:
Urban Mining Hub im C-Werk
Philipsstraße 15
52068 Aachen
Anlieferung über Pforte 2 in Halle 62b 4a(1)
Menge: 12,000 Stk
Voraussichtliche Abrechnungsmenge: 12,000

##### 2.3.2 Entsorgung

**2.3.2.10 Entsorgung Sperrmüll**
Entsorgung nicht wiederverwertbarer Gegenstände als Sperrmüll (AVV-Nr. 20 03 07).

Rauminhalt = 7.500 m³
Menge: 7500,000 m³
Voraussichtliche Abrechnungsmenge: 7500,000

#### Bereich 2.4 Stundenlohnarbeiten

##### 2.4.1 Stundenlohnarbeiten

**2.4.1.10 Polier**
Stundenlohnarbeiten durch Arbeitskräfte nur auf Anordnung des AG ausführen

Der Verrechnungssatz für die jeweilige Arbeitskraft umfasst sämtliche Aufwendungen, insbesondere den tatsächlichen Lohn einschließlich vermögenswirksamer Leistungen mit den Zuschlägen für Gemeinkosten (Sozialkassenbeiträge, Winterbauumlage, und dgl.), sowie Lohn- bzw. Gehaltsnebenkosten.

Zuschläge für Nacht-, Sonntags-, Feiertagsarbeit und Überstunden werden gesondert vergütet.

Polier
Menge: 25,000 h
Voraussichtliche Abrechnungsmenge: 25,000

**2.4.1.20 Facharbeiter**
Leistung wie vor in vollem Wortlaut beschrieben, jedoch:

Facharbeiter
Menge: 50,000 h
Voraussichtliche Abrechnungsmenge: 50,000

**2.4.1.30 Bauhelfer**
Leistung wie vor in vollem Wortlaut beschrieben, jedoch:

Bauhelfer
Menge: 50,000 h
Voraussichtliche Abrechnungsmenge: 50,000

### 3 Schadstoffsanierung und Entkernung

*Hinweis: Hinweis Schadstoffsanierung und Entkernung*
Die hierin ausgeschriebenen Leistungen beziehen sich auf die Schadstoffsanierung und Entkernung des Gebäudekomplexes. Der Gebäudekomplex wurde für die Schadstoffsanierung und Entkernung in zwei Arbeitsbereiche unterteilt, die nacheinander bearbeitet werden (Phase 1 und Phase 2). In Phase 1 erfolgt zunächst die Schadstoffsanierung und dann die Entkernung des vorderen langgestreckten Gebäudeblocks bestehend aus der "Schule hoher Block" und Teilen des Erweiterungsbaus. Die Räume der Phase 1 werden für die Schadstoffsanierung zu einem Schwarzbereich zusammengefasst, der über einen Flur vom Eingang des Gebäudekomplexes aus zu erreichen ist. Nach erfolgreicher Schadstoffsanierung und Entkernung Phase 1 beginnt der Rückbau dieses Gebäudeteils. In Phase 2 erfolgt die Schadstoffsanierung und Entkernung des hinteren Gebäudeteils inkl. Flur Eingangsbereich. Die Räume der Phase 2 werden ebenfalls für die Schadstoffsanierung zu einem Schwarzbereich zusammengefasst (siehe Anlage 2).

Zur besseren Erläuterung der Arbeiten sind folgende Anlagen beigefügt:
Anlage 1: Baustelleneinrichtungsplan BE-02
Anlage 2: Entrümpelungs-, Schadstoffsanierungs- und Entkernungskonzept inkl. Anlagen
Anlage 3: Fotodokumentation
Anlage 4: Bauzeitenplan

#### Bereich 3.1 Allgemeines

##### 3.1.1 Baustelleneinrichtung

**3.1.1.10 Absperrung und Beschilderung Arbeitsbereich**
*** Pauschalposition
Absperrung und Beschilderung der Arbeitsbereiche
für die Schadstoffsanierung.

Es ist für die Kalkulation von 2 Arbeitsbereichen auszugehen, die mit der nachstehenden Beschilderung zu kennzeichnen sind (Schadstoffsanierung Phase 1 und Phase 2).

Sicherheits- und Gesundheitsschutzkennzeichnung
gem. ASR A1.3 ausdrucken, einlaminieren und an Zugang zum Arbeitsbereich anbringen:

- P002 "Rauchen verboten"
- D-P006 "Zutritt für Unbefugte verboten"
- P022 "Essen und Trinken verboten"
- M017 "Atemschutz benutzen"
- M010 "Schutzbekleidung benutzen"
- M009 "Handschutz benutzen"

Inkl. Kennzeichnung Flucht- und Rettungswege auf jeder Ebene und den Treppenhäusern.
Menge: 1,000 psch
Voraussichtliche Abrechnungsmenge: 1,000

**3.1.1.20 Schwarz-Weiß Container inkl. Tanks**
WC-/ Dusch-Container Schwarz-Weiß inkl. Fäkalien-, Abwasser- und Frischwassertank für die Schadstoffsanierung liefern, aufstellen, für sachgerechte Benutzung sorgen und nach Beendigung der Arbeiten rückstandslos reinigen und abtransportieren.

Im Einheitspreis ist der frostsichere Anschluss an das öffentliche Versorgungsnetz (Strom) enthalten. Ausführung einschl. Heizung und dafür aller notwendigen Anschlussarbeiten sowie der anfallenden Gebühren. Die Anschlussleitung inkl. frostfreier Aufbewahrung (Begleitheizung o.dgl.) ist einzukalkulieren. Die Anschlusslänge beträgt ca. 100 m.

Die Ausstattung besteht aus Duschen, WCs, und Waschbecken. Die Ausstattung muss in ausreichender Anzahl für das Personal, das die Arbeiten in kontaminierten Bereichen ausführt, vorhanden sein. Inkl. ausreichende Anzahl Schlüssel für Profilzylinder für eigenes Personal.

Einzelcontainer unterteilt in drei Kammern:  1,00/2,50/6,00 m

Der Container hat prinzipiell folgenden Aufbau zu besitzen:
Weißbereich: Der dem Eingangsbereich zugewandte Teil dient dem Ablegen, Aufbewahren, späteren Wiederanlegen der Straßenkleidung.
Sanitärbereich: Sanitäre Einrichtungen (Waschbecken, Duschen, Toiletten).
Schwarzbereich: Der dem Ausgangsbereich zugewandte Teil dient dem Anlegen, späteren Ablegen und Aufbewahren der Arbeitskleidung.

Der Container ist mehrsprachig oder über Symbolen zu kennzeichnen und darf nur von dem Personal, das die Arbeiten in kontaminierten Bereichen ausführt, benutzt werden.
Menge: 1,000 St
Voraussichtliche Abrechnungsmenge: 1,000

**3.1.1.30 Schwarz-Weiß Container vorhalten, unterhalten**
WC-/ Dusch-Container Schwarz-Weiß inkl. Fäkalien-, Abwasser- und Frischwassertank, wie zuvor beschrieben, betreiben und für die Dauer der Schadstoffsanierung vorhalten einschl. arbeitstäglicher Reinigung (mit Vorlage eines Reinigungsprotokolls), Betriebs- und Verbrauchsstoffe (Seifen und WC-Papier) sowie Beheizung. Ein regelmäßiges  Entleeren, Reinigen und Wiederauffüllen des Frischwassertanks sowie ein regelmäßiges Entleeren und Reinigen des Abwasser- und Fäkalientanks ist miteinzukalkulieren.

Außer den vollen Monaten werden Teilzeiten nach Tagen zu 1/30 des Einheitspreises abgerechnet.
Menge: 2,000 StMt
Voraussichtliche Abrechnungsmenge: 2,000

**3.1.1.40 Beleuchtung Arbeitsbereiche**
*** Pauschalposition
Beleuchtung aller Arbeitsbereiche mit ausreichender Beleuchtungsstärke gemäß Arbeitsstättenrichtlinie einrichten, für die Dauer der Arbeiten vorhalten, umsetzen bzw. in ausreichendem Maß bereitstellen und nach Beendigung der Arbeiten abbauen, reinigen und abtransportieren. Inkl. Anschluss an Stromversorgung.

Die Arbeiten erfolgen in zwei Abschnitten (Phase 1 und 2). Alle zu den Abschnitten gehörenden Räume sind so zu beleuchten, dass die Entkernung und Schadstoffsanierung erfolgen kann. Die Raumgrößen sind der Anlage 2 zu entnehmen.

In den Fluren und den Kellerräumen Phase 1 kann mittels LED-Schläuchen gearbeitet werden.
Flurlänge je Ebene (EG, 1. OG, 2. OG): ca. 50 m
Kellergeschoss: ca. 80 m
Menge: 1,000 psch
Voraussichtliche Abrechnungsmenge: 1,000

**3.1.1.50 Belüftung Arbeitsbereiche**
*** Pauschalposition
Belüftung sowie Absaugung für eine geregelte technische Luftführung, die den Anforderungen der TRGS 551 entsprechen, antransportieren, aufbauen, mehrmals umsetzen und nach Beendigung der Schadstoffsanierung abtransportieren.

Es ist eine Zufuhr unbelasteter Frischluft bzw. gereinigter Umluft sowie ein vollständiges Absaugen der schadstoffhaltigen Stäube zu gewährleisten.

Die für die Absaugung und Reinigung der Luft des Arbeitsbereichs notwendigen Filter sind vorzusehen. Einschließlich notwendiger Filterwechsel, Entsorgung der Filter und anderer anlagenspezifischer Abfallstoffe.

Einsatzort: Räume mit PAK-belasteten Bodenaufbauten (6 Stk)
Klassenräume 01.00.026/ 01.00.027/ 01.00.028/ 01.01.020
Computerraum 01.02.011
Musikraum 01.02.002

Größe Arbeitsbereich bis 500 m³.
Menge: 1,000 psch
Voraussichtliche Abrechnungsmenge: 1,000

**3.1.1.60 Industriesauger Asbest (Filterklasse H)**
Für die Asbestsanierung zugelassenen, ortsveränderlichen Sicherheitssauger mit der Staubklasse H liefern, aufbauen, vorhalten, betreiben und mehrmals umsetzen. Vorhaltezeit über die Dauer der gesamten Maßnahme. Einsatz in allen Sanierungsbereichen. Position beinhaltet ggf. notwendige Filterwechsel und Wartungsarbeiten.
Menge: 2,000 St
Voraussichtliche Abrechnungsmenge: 2,000

**3.1.1.70 Einkammerschleuse**
Einkammerschleuse als Personen- und Materialschleuse in Fertigbauweise oder alternativ selbst gefertigt liefern, aufstellen, mehrmals umsetzen und nach Beendigung der Arbeiten wieder abbauen und abtransportieren. Inkl. staubdichter Anschlüsse an den Schwarzbereich und ggfs. erforderlicher Hilfsmittel wie Klebeband. Herstellen von Öffnungen z. B. für Lüftungsgeräte sind miteinzukalkulieren.

Abmessungen: 1,0 x 1,0 x 2,0 m
Menge: 1,000 St
Voraussichtliche Abrechnungsmenge: 1,000

**3.1.1.80 Einkammerschleuse vorhalten, unterhalten**
Einkammerschleuse, wie in vorheriger Position beschrieben, vorhalten und unterhalten.
Menge: 12,000 StWo
Voraussichtliche Abrechnungsmenge: 12,000

**3.1.1.90 Rollgerüst bis 4,0 m**
Rollgerüst für Arbeiten mit einer Arbeitshöhe bis 4 m liefern, aufbauen, mehrfach umsetzen, für die gesamte Dauer der Arbeiten vorhalten und nach Beendigung der Arbeiten abbauen, reinigen und abtransportieren.

Einsatzort: EG bis 2. OG
Menge: 2,000 Stk
Voraussichtliche Abrechnungsmenge: 2,000

**3.1.1.100 LKW-Arbeitsbühne**
LKW Arbeitsbühne mit drehbarem Arbeitskorb für mind. 3 Personen für den Rückbau der außenliegenden Fensterbänke in drei verschiedenen Höhen liefern, aufstellen, vorhalten und unterhalten. Inkl. Bedienpersonal und Verbrauchsstoffen.

Höhen Fensterbänke:
ca. 0,70 m über GOK
ca. 4,70 m über GOK
ca. 8,54 m über GOK

Breite Gebäude: ca. 19,00 m
Höhe Fassade: ca. 11,50 m

Die LKW Bühne kann auf den Parkplätzen vor dem Erweiterungsbau (Mitte Parkplatz bis Vorderkante Gebäude ca. 7,50 m) oder auf der Straße (ca. 12,50 m vom Gebäude entfernt) aufgestellt werden.
Menge: 1,000 d
Voraussichtliche Abrechnungsmenge: 1,000

##### 3.1.2 Qualitätssicherung

**3.1.2.10 Bauablaufplanung**
*** Pauschalposition
Dokumentation der Bauablaufplanung mit Angabe / Beschreibung des Personaleinsatzes für die jeweils vorgesehenen Arbeiten bzw. die schrittweisen Arbeitsgänge  (Entkernung sowie Schadstoffsanierung).

Zwei Wochen vor Baubeginn muss ein prüffähiger Einsatzplan mit wöchentlicher Taktung vorgelegt werden, aus dem eindeutig hervorgeht, wie die Arbeitsschritte der Schadstoffsanierung und Entkernung detailliert geplant sind und wie der Personaleinsatz vorgesehen ist, um die Bauzeit einzuhalten.

Der Bauablauf ist vor Baubeginn mit dem Bauherrn abzustimmen. Inkl. kontinuierlicher Anpassung des Bauablaufplans an den Baufortschritt.
Menge: 1,000 psch
Voraussichtliche Abrechnungsmenge: 1,000

**3.1.2.20 Dokumentation Schadstoffsanierung**
*** Pauschalposition
Um die sachgemäße Durchführung der Schadstoffsanierungsarbeiten zu belegen, ist durch den Auftragnehmer eine digitale Dokumentation anzulegen und dem Bauherrn in digitaler Form mit Datum der Fertigstellungsanzeige zu übergeben. Der Ordner hat mindestens folgende Dinge zu enthalten:

- Qualifikationsnachweise des Unternehmens und des Personals
- Unterweisungsnachweise und Nachweise der Vorsorgeuntersuchungen
- Anzeige der Arbeiten bei der Arbeitsschutzbehörde
- Entsorgungsnachweise aller ausgebauten Materialien
- Gefährdungsbeurteilung und Betriebsanweisung
- Dokumentation des Baustellenablaufs (Bautagebuch oder Baustellentagblätter)
- Fachunternehmererklärung
- ggf. Berichte des Sicherheits- und Gesundheitsschutzkoordinator
- Fotodokumentation der Baustelle
- ‑
Menge: 1,000 psch
Voraussichtliche Abrechnungsmenge: 1,000

**3.1.2.30 Gebühren Schadstoffsanierung**
*** Pauschalposition
Gebühren für das elektronische Nachweisverfahren zur Beseitigung aller gefährlichen Abfälle und sonstige bei der Schadstoffsanierung anfallende Gebühren.

Abrechnung erfolgt nach Rechnungsvorlage.
Menge: 1,000 psch
Voraussichtliche Abrechnungsmenge: 1,000

**3.1.2.40 Verwertungs- und Entsorgungsbericht**
*** Pauschalposition
Das Ausführende Unternehmen hat ein Verwertungs- und Entsorgungskonzept zu erstellen, welches einen größtmöglichen Werterhalt und minimal negative Auswirkungen auf die Umwelt anstrebt. Das Konzept basiert auf den Ergebnissen der Baudiagnose Gefahrstoffe-/Schadstoffanalyse und enthält mindestens folgende Bestandteile:
- Maßnahmen zur Reduzierung der Transportentfernungen
- Maßnahmen zur Optimierung der Verwertungs- und Entsorgungswege
- Maßnahmen zur Reduzierung von Bauschutt und Baumischabfall
- Maßnahmen zur Minimierung belasteter Abfälle
Menge: 1,000 psch
Voraussichtliche Abrechnungsmenge: 1,000

#### Bereich 3.2 Schadstoffsanierung

##### 3.2.1 Vorbereitende Arbeiten

**3.2.1.10 Staubdichte Abschottungen**
Die Sanierungsbereiche sind von jeglichen anderen Räumen/ Ebenen/ Bereichen staubdicht, aber lichtdurchlässig, inklusive Feinabdichtung mit Klebeband abzutrennen bzw. abzuschotten.

Holzunterkonstruktionen mit staubdichter, lichtdurchlässiger PE-Schutzfolienbespannung (0,2 mm dick) herstellen, vorhalten und nach Beendigung der Arbeiten im Sanierungsbereich rückstandslos entfernen, in Big Bag verpacken und fachgerecht entsorgen. Inkl. erforderlicher Befestigungsmittel wie Industrieklebeband und anderen benötigten Hilfsmitteln.

In diese Position ist ebenfalls die Kontrolle und das Wiederherstellen der Funktionstüchtigkeit der Abtrennung über die gesamte Dauer der Arbeiten in den einzelnen Sanierungsbereichen mit einzukalkulieren.

Öffnungen herstellen für u. a. Staubschutztüren, Staubsaugung  sowie Anarbeiten der staubdichten Abschottung an diese sind miteinzukalkulieren. Der Einbau von Staubschutztüren wird gesondert vergütet.

Hinweis: Der Abbau der staubdichten Abschottung hat erst nach Freigabe durch die Bauleitung (AG) zu erfolgen.
Menge: 100,000 m²
Voraussichtliche Abrechnungsmenge: 100,000

**3.2.1.20 Staubschutztür klein**
Staubschutztür klein mit Reißverschluss staubdicht, aber lichtdurchlässig, liefern und in Türrahmen oder bestehende staubdichte Abschottung einbauen sowie nach Beendigung der Arbeiten rückstandslos entfernen, in Big Bags verpacken und fachgerecht entsorgen. Hierfür erforderliche Befestigungsmittel wie Industriekleber und andere benötigte Hilfsmittel sind miteinzukalkulieren.

Alle erforderlichen Befestigungen dürfen keine Beschädigungen und Verunreinigungen der Untergründe verursachen. Die Flächen sind wie vorgefunden wieder zu übergeben.

In diese Position ist ebenfalls die Kontrolle und das Wiederherstellen der Funktionstüchtigkeit der Abtrennung über die gesamte Dauer der Arbeiten in den einzelnen Sanierungsbereichen mit einzukalkulieren.

Abmessungen Türen im Bestand:
ca. 0,90 m x 2,00 m

Einsatzort:
Zugang zu Räumen mit PAK-belasteten Bodenbelägen.

Hinweis: Der Abbau der staubdichten Abschottung hat erst nach Freigabe durch die Bauleitung (AG) zu erfolgen.
Menge: 8,000 St
Voraussichtliche Abrechnungsmenge: 8,000

**3.2.1.30 Staubschutztür groß**
Staubschutztür groß mit Reißverschluss staubdicht, aber lichtdurchlässig, liefern und in Türrahmen oder bestehende staubdichte Abschottung einbauen sowie nach Beendigung der Arbeiten rückstandslos entfernen, in Big Bags verpacken und fachgerecht entsorgen. Hierfür erforderliche Befestigungsmittel wie Industriekleber und andere benötigte Hilfsmittel sind miteinzukalkulieren.

Alle erforderlichen Befestigungen dürfen keine Beschädigungen und Verunreinigungen der Untergründe verursachen. Die Flächen sind wie vorgefunden wieder zu übergeben.

In diese Position ist ebenfalls die Kontrolle und das Wiederherstellen der Funktionstüchtigkeit der Abtrennung über die gesamte Dauer der Arbeiten in den einzelnen Sanierungsbereichen mit einzukalkulieren.

Abmessung Zugang Schwarzbereich:
ca. 3,50 x 2,00 m

Einsatzort:
Zugang zum Schwarzbereich im Erdgeschoss (Phase 1).

Hinweis: Der Abbau der staubdichten Abschottung hat erst nach Freigabe durch die Bauleitung (AG) zu erfolgen.
Menge: 1,000 St
Voraussichtliche Abrechnungsmenge: 1,000

**3.2.1.40 PE-Folienabdeckung**
Schutz von benachbarten Bauteilen während aller Arbeitsgänge der Schadstoffsanierung mit abgeklebter staubdichter PE-Schutzfolie - 0,2 mm dick - herstellen inkl. Vorhaltung aller erforderlichen Materialien sowie Abbau, Verpackung in Big Bag und fachgerechte Entsorgung nach Abschluss der Arbeiten. Nebenarbeiten sind miteinzukalkulieren.

Alle erforderlichen Befestigungen dürfen keine Beschädigungen und Verunreinigungen der Untergründe verursachen. Die Flächen sind wie vorgefunden wieder zu übergeben.

In diese Position ist ebenfalls die Kontrolle und das Wiederherstellen der Funktionstüchtigkeit der Abtrennung über die gesamte Dauer der Arbeiten im Schwarzbereich mit einzukalkulieren.
Menge: 50,000 m²
Voraussichtliche Abrechnungsmenge: 50,000

##### 3.2.2 Arbeiten im Schwarzbereich

**3.2.2.10 Rückbau KMF-haltiger Abhangdeckenplatten**
Rückbau KMF-haltiger Abhangdeckenplatten inkl. aller erforderlichen Nebenarbeiten und Arbeitsschutzmaßnahmen, Verbringung aus dem Sanierungsbereich sowie Verladung in Containermulden zur Entsorgung. Die unterschiedlichen Container sind mehrsprachig oder über Symbole zu kennzeichnen.

KMF-haltige Deckenplatten sind möglichst emissionsarm aus der Metallhalterung zu heben und direkt staubdicht zu verpacken. Ein Brechen der Deckenplatten ist zu vermeiden. Zur Reduktion der Staubfreisetzung sind die Deckenplatten vorzunässen.

Ausführung durch Fachfirma (Fachkundenachweis TRGS 521), Schutzmaßnahmen gem. Expositionskategorie 1, staubdichte Verpackung in Big Packs inkl. Kennzeichnung. Die Bestimmungen der TRGS 521 sind einzuhalten.

Inkl. Grob- und Feinreinigung des Arbeitsbereichs.

Bauteil: Abgehängte Deckenplatten
Deckenhöhe: bis 3,50 m
Höhe OKFF bis UK Deckenplatte: ca. 3,20 m
Abmessungen Deckenplatten: ca. 60 cm x 60 cm,
Dicke: ca. 2 cm

Fachgerechte Entsorgung als gefährlicher Abfall gem. GefStoffV, AVV-Schlüssel 17 06 03*. Die Entsorgung wird gesondert vergütet.

Ort: im gesamten Gebäude
Menge: 530,000 m²
Voraussichtliche Abrechnungsmenge: 530,000

**3.2.2.20 Rückbau KMF-haltiger Dämmung (linienförmig verbaut)**
Rückbau linienförmig verbauter KMF-haltiger Dämmung z. B. an Rohrleitungen als Isolierung (alukaschiert), Wärmedämmung an Fensterlaibungen. Die KMF-haltige Dämmung ist nach Ausbau direkt staubdicht zu verpacken.

Ausführung durch Fachfirma (Fachkundenachweis TRGS 521), Schutzmaßnahmen gem. Expositionskategorie 1, staubdichte Verpackung in Big Packs inkl. Kennzeichnung. Die Bestimmungen der TRGS 521 sind einzuhalten.

Inkl. Grob- und Feinreinigung des Arbeitsbereichs.

Fachgerechte Entsorgung als gefährlicher Abfall gem. GefStoffV, AVV-Schlüssel 17 06 03*. Die Entsorgung wird gesondert vergütet.

Ort: im gesamten Gebäude
Menge: 250,000 m
Voraussichtliche Abrechnungsmenge: 250,000

**3.2.2.30 Rückbau nichttragender Wände (KMF-haltige Kerndämmung)**
Demontage der zweischaligen nichttragenden Wände bestehend aus Gipskarton und KMF-haltiger Dämmung inkl. aller erforderlichen Nebenarbeiten und Arbeitsschutzmaßnahmen, Verbringung aus dem Sanierungsbereich sowie Verladung in Containermulden zur Entsorgung. Die unterschiedlichen Container sind mehrsprachig oder über Symbole zu kennzeichnen.

Lokalisierung der Leichtbauwände mittels Hammer. Gipskarton z. B. mittels Stemmen abbrechen. KMF-haltige Dämmung von Gips separieren und separat in Big Bags direkt nach Ausbau verpacken. Gips-Abbruchmaterial und KMF-haltige Dämmung getrennt entsorgen. Die Entsorgung wird gesondert vergütet.

Die zweischalige Leichtbauwand besteht aus einer massiven Gipswand (ca. 7 cm dick), einem Kern aus KMF-haltiger Dämmung (ca. 6 cm dick) und einer zweiten Gipswand (ca. 7 cm dick).

Inkl. Grob- und Feinreinigung des Arbeitsbereichs während und nach Beendigung der Arbeiten. Die Abnahme erfolgt durch Sichtprüfung durch die Bauleitung AG.

Ausführung durch Fachfirma (Fachkundenachweis TRGS 521), Schutzmaßnahmen gem. Expositionskategorie 2, staubdichte Verpackung in Big-Packs inkl. Kennzeichnung. Die Bestimmungen der TRGS 521 sind einzuhalten.

Fachgerechte Entsorgung:
- der KMF-haltigen Dämmung, AVV-Schlüssel 17 06 03*.
- des Gipses,  AVV-Schlüssel 17 08 02.
Die Entsorgung wird gesondert vergütet.

Bauteil: Nichttragende Wand
Raumhöhe: ca. 3,50 m
Ort: im gesamten Gebäude
Menge: 40,000 m²
Voraussichtliche Abrechnungsmenge: 40,000

**3.2.2.40 Rückbau Gipskartonplatten Decke**
Rückbau der Gipskartonplatten inkl. Holzunterkonstruktion und flächige KMF-haltige Dämmung an der Decke.

Die Gipskartonplatten sind mit Verbindungsmitteln an der Holzunterkonstruktion befestigt. Die KMF-haltige Dämmung liegt hinter den Gipskartonplatten. Die Gipskartonplatten, Holzunterkonstruktion und KMF-haltige Dämmung sind für die Entsorgung zu separieren. Die KMF-haltige Dämmung ist direkt nach Ausbau in Big Bags zu verpacken.

Ausführung durch Fachfirma (Fachkundenachweis TRGS 521), Schutzmaßnahmen gem. Expositionskategorie 2, staubdichte Verpackung in Big Packs inkl. Kennzeichnung. Die Bestimmungen der TRGS 521 sind einzuhalten.

Inkl. Grob- und Feinreinigung des Arbeitsbereichs.

Fachgerechte Entsorgung:
- Holzunterkonstruktion, AVV-Schlüssel 17 02 01.
- KMF-haltige Wärmedämmung, AVV-Schlüssel 17 06 03*.
- Gipskartonplatten, AVV-Schlüssel 17 08 02.

Die Entsorgung wird gesondert vergütet.

Deckenhöhe: ca. 3,50 m
Dicke der Gipskartonplatte: ca. 3 cm
Dicke der Dämmung: ca. 5 cm
Ort: im gesamten Gebäude
Menge: 440,000 m²
Voraussichtliche Abrechnungsmenge: 440,000

**3.2.2.50 Rückbau Holzverkleidung Turnhalle**
Demontage der Holzverkleidung inkl. Unterkonstruktion und Wärmedämmung sowie Verbindungsmittel in der Turnhalle inkl. aller erforderlichen Nebenarbeiten und Arbeitsschutzmaßnahmen, Verbringung aus dem Sanierungsbereich sowie Verladung in Containermulden zur Entsorgung. Die unterschiedlichen Container sind mehrsprachig oder über Symbole zu kennzeichnen.

Hinter der Holzverkleidung befindet sich eine KMF-haltige Wärmedämmung.

Die Holzverkleidung ist von der KMF-haltigen Dämmung zu separieren. Die KMF-haltige Dämmung ist direkt nach Ausbau in Big Bags zu verpacken.

Ausführung durch Fachfirma (Sachkundenachweis DGUV Regel 101-004 / BGR 128 Anhang 6B und Fachkundenachweis TRGS 521), Schutzmaßnahmen gem. Expositionskategorie 2, staubdichte Verpackung in Big-Packs inkl. Kennzeichnung.
Die Bestimmungen der TRGS 524/ DGUV-Regel 101-004 (BGR 128)) sowie der TRGS 521 sind einzuhalten.

Inkl. Grob- und Feinreinigung des Arbeitsbereichs.

Fachgerechte Entsorgung:
- der Holzverkleidung und Unterkonstruktion,
AVV-Schlüssel 17 02 01.
- der KMF-haltigen Wärmedämmung,  AVV-Schlüssel 17 06 03*.
Die Entsorgung wird gesondert vergütet.

Ort: Deckenverkleidung Turnhalle inkl. Unterkonstruktion
Höhe: ca. 5,5 m
Menge: 285,000 m²
Voraussichtliche Abrechnungsmenge: 285,000

**3.2.2.60 Rückbau PAK-haltiger Bodenaufbauten**
Ausbau PAK-haltige Bodenaufbauten inkl. aller erforderlichen Nebenarbeiten und Arbeitsschutzmaßnahmen, Verbringung aus dem Sanierungsbereich sowie Verladung in Containermulden zur Entsorgung. Die unterschiedlichen Container sind mehrsprachig oder über Symbole zu kennzeichnen.

Der Holzboden ist zusammen mit dem PAK-haltigen Klebstoff mit staubarmen Arbeitsverfahren abzubrechen. Während des Ausbrechens ist der Bodenaufbau anzufeuchten. Zum Aufsaugen von Stäuben ist ein bauartgeprüftes Sauggerät der Staubklasse H zu verwenden. Die Auswahl des Arbeitsverfahrens wird dem AN überlassen.

Nach Entfernen des PAK-haltigen Bodenaufbaus sind alle Restanhaftungen vom Betonuntergrund durch ein staubarmes Verfahren zu entfernen. Das Abbruchmaterial ist direkt staubdicht in Big Bags zu verpacken.

Inkl. Grob- und Feinreinigung des Arbeitsbereichs während und nach Beendigung der Arbeiten. Glatte Flächen sind feucht zu wischen und rauhe Flächen mit einem Industriestaubsauger der Verwendungskategorie H abzusaugen. Die Abnahme erfolgt durch Sichtprüfung durch die Bauleitung AG.

Ausführung durch Fachfirma (Sachkundenachweis DGUV Regel 101-004 / BGR 128 Anhang 6B), staubdichte Verpackung in Big-Packs inkl. Kennzeichnung. Die Bestimmungen der TRGS 524/ DGUV-Regel 101-004 (BGR 128)) sind einzuhalten.

Fachgerechte Entsorgung gem. GefStoffV:
- Holzboden inkl. PAK-haltigem Klebstoff,
AVV-Schlüssel 17 02 04*
- PAK-haltiges Beton, AVV-Schlüssel  17 09 03*
Die Entsorgung wird gesondert vergütet.

Aufbau:
Holzboden:
Plankenmaß 6 cm breit, 40 cm lang, bis ca. 3 cm dick

Ort: Räume mit PAK-belasteten Bodenaufbauten (6 Stk)
Klassenräume 01.00.026/ 01.00.027/ 01.00.028/ 01.01.020
Computerraum 01.02.011
Musikraum 01.02.002
Menge: 300,000 m²
Voraussichtliche Abrechnungsmenge: 300,000

**3.2.2.70 Rückbau Rippenheizkörper**
Ausbau Rippenheizkörper, inkl. aller erforderlichen Nebenarbeiten und Arbeitsschutzmaßnahmen, Verbringung aus dem Sanierungsbereich sowie Verladung in Containermulde zur Entsorgung. Die unterschiedlichen Container sind mehrsprachig oder über Symbole zu kennzeichnen.

Die Rohrleitungen zum Rippenheizkörper sind links und rechts vom Rippenheizkörper zu kappen. Der Rippenheizkörper ist als Ganzes aus dem Sanierungsbereich auszuschleusen. Die Flanschdichtungen des Rippenheizkörpers sind asbesthaltig. Es ist davon auszugehen, dass die Rippenheizkörper bleihaltig sind.

Ausführung durch Fachfirma (Sachkundenachweis DGUV Regel 101-004 / BGR 128 Anhang 6B), staubdichte Verpackung in Big-Packs inkl. Kennzeichnung. Die Bestimmungen der TRGS 524 sind einzuhalten.

Inkl. Grob- und Feinreinigung des Arbeitsbereichs.

Fachgerechte Entsorgung Rippenheizkörper über Separationsanlage. Die Entsorgung wird gesondert vergütet.

Ort: im gesamten Gebäude
Menge: 80,000 Stk
Voraussichtliche Abrechnungsmenge: 80,000

**3.2.2.80 Rückbau asbesthaltiger Dichtungen**
Rückbau asbesthaltiger Flanschdichtungen in TGA-Bauteilen inkl. aller erforderlichen Nebenarbeiten und Arbeitsschutzmaßnahmen, Verbringung aus dem Sanierungsbereich sowie Verladung in Containermulden zur Entsorgung. Die unterschiedlichen Container sind mehrsprachig oder über Symbole zu kennzeichnen.

TGA-Bauteile im Bereich von Flanschverbindungen links und rechts kappen und Teilstücke direkt staubdicht in Big Bags verpacken. Es ist davon auszugehen, dass die TGA-Bauteile bleihaltig sind.

Flanschdichtungen Durchmesser bis ca. 10 cm.

Ausführung durch Fachfirma (Sachkundenachweis TRGS 519 Anlage 3), staubdichte Verpackung in Big-Packs inkl. Kennzeichnung. Die Bestimmungen der TRGS 519 sind einzuhalten.

Inkl. Grob- und Feinreinigung des Arbeitsbereichs.

Fachgerechte Entsorgung asbesthaltige Flanschdichtungen über Separationsanlage. Die Entsorgung wird gesondert vergütet.

Ort: 1. UG, EG Technikraum
Menge: 10,000 Stk
Voraussichtliche Abrechnungsmenge: 10,000

**3.2.2.90 Rückbau Aluminium-Fensterbank Erweiterungsbau**
Rückbau der außenliegenden Aluminium-Fensterbänke und aller Verbindungsmittel inkl. aller erforderlichen Nebenarbeiten und Arbeitsschutzmaßnahmen, Verbringung aus dem Sanierungsbereich sowie Verladung in Containermulden zur Entsorgung. Die unterschiedlichen Container sind mehrsprachig oder über Symbole zu kennzeichnen.

Die Verbindungsmittel sind zu lösen und die Aluminium-Fensterbänke ohne Beschädigung der unterhalb befindlichen Asbestzementplatten auszubauen.

Ausführung durch Fachfirma (Sachkundenachweis TRGS 519 Anlage 3). Die Bestimmungen der TRGS 519 sind einzuhalten.

Fachgerechte Verwertung gem. AVV-Schlüssel 17 04 05.
Die Entsorgung wird gesondert vergütet.

Abmessungen Fensterbrett:
ca. 0,35 m breit
ca. 2,40 m lang

Befestigung mittels Schrauben.

Ort: in allen Ebenen im Erweiterungsbau
Menge: 50,000 m
Voraussichtliche Abrechnungsmenge: 50,000

**3.2.2.100 Rückbau asbesthaltiger Fensterbänke Erweiterungsbau**
Rückbau der außenliegenden asbesthaltigen Fensterbänke im Mörtelbett inkl. aller erforderlichen Nebenarbeiten und Arbeitsschutzmaßnahmen, Verbringung aus dem Sanierungsbereich sowie Verladung in Containermulden zur Entsorgung. Die unterschiedlichen Container sind mehrsprachig oder über Symbole zu kennzeichnen.

Die Fensterbänke bestehen aus Asbestzementplatten. Der Rückbau hat emissionsarm als Tätigkeiten im Bereich niedrigeren Risikos zu erfolgen. Die Fensterbänke sind vorzunässen. Die Trennschnitte sind auf ein Minimum zu reduzieren. Die Auswahl des Arbeitsverfahrens wird dem AG überlassen. Die rückgebauten Fensterbankteile sind direkt staubdicht in Big Bags zu verpacken.

Restanhaftungen an den umliegenden Flächen sind rückstandslos zu entfernen.

Ausführung durch Fachfirma (Sachkundenachweis TRGS 519 Anlage 3), staubdichte Verpackung in Big-Packs inkl. Kennzeichnung. Die Bestimmungen der TRGS 519 sind einzuhalten.

Inkl. Grob- und Feinreinigung des Arbeitsbereichs.

Fachgerechte Entsorgung als gefährlicher Abfall gem. GefStoffV AVV-Schlüssel 17 06 05*. Die Entsorgung wird gesondert vergütet.

Abmessungen Fensterbrett:
ca. 0,35 m breit
ca. 2,40 m lang

Ort: in allen Ebenen im Erweiterungsbau
Menge: 50,000 m
Voraussichtliche Abrechnungsmenge: 50,000

**3.2.2.110 Rückbau Beleuchtung**
Rückbau der potentiell quecksilber- und PCB-haltigen Beleuchtung inkl. Abhängungen und aller Verbindungsmittel. Inkl. aller erforderlichen Nebenarbeiten und Arbeitsschutzmaßnahmen, Verbringung aus dem Sanierungsbereich sowie Verladung in Containermulden zur Entsorgung. Die unterschiedlichen Container sind mehrsprachig oder über Symbole zu kennzeichnen.

Die Beleuchtung wird quecksilber- und PCB-haltig sein. Die Beleuchtung ist beim Ausbau nicht zu beschädigen.

Ausführung durch Fachfirma (Sachkundenachweis TRGS 524 / DGUV Regel 101-004 (BGR 128)). Die Bestimmungen der TRGS 524 sowie der PCB-Richtlinie sind einzuhalten.

Inkl. Grob- und Feinreinigung des Arbeitsbereichs.

Fachgerechte Entsorgung über Separationsanlage. Die Entsorgung wird gesondert vergütet.

Länge der Beleuchtungselemente: ca. 1,50 m

Ort: in allen Ebenen
Menge: 550,000 Stk
Voraussichtliche Abrechnungsmenge: 550,000

**3.2.2.120 Rückbau schwermetallhaltige Geländer**
Rückbau bleihaltiger Geländer inkl. aller erforderlichen Nebenarbeiten und Arbeitsschutzmaßnahmen, Verbringung aus dem Sanierungsbereich sowie Verladung in Containermulden zur Entsorgung. Die unterschiedlichen Container sind mehrsprachig oder über Symbole zu kennzeichnen.

Geländer für die Demontage in transportfähige Stücke schneiden. Lösen aller vorhandenen Befestigungsmittel. Anschließend demontierte Geländer-Teilstücke in Container verladen und für die Entsorgung vorbereiten.

Ausführung durch Fachfirma (Sachkundenachweis DGUV Regel 101-004 / BGR 128 Anhang 6B). Die Bestimmungen der TRGS 524 sind einzuhalten.

Inkl. Grob- und Feinreinigung des Arbeitsbereichs.

Das Geländer besteht aus:
Pfosten ca. 15 mm x 20 mm - Abstand ca. 15 cm; Handlauf Flachstahl ca. 6 cm x 15 mm. Die Pfosten sind entweder mit dem Handlauf verschweißt oder an Stahlbeton mittels Schrauben befestigt.

Fachgerechte Entsorgung als gefährlicher Abfall gem. GefStoffV. AVV-Schlüssel 17 04 09*. Die Entsorgung wird gesondert vergütet.

Abrechnung nach Lauflänge in Metern.

Ort: in allen Ebenen
Menge: 75,000 m
Voraussichtliche Abrechnungsmenge: 75,000

#### Bereich 3.3 Wiederverwertung

##### 3.3.1 Ausbau und Wiederverwendung

**3.3.1.10 Ausbau und Wiederverwendung Geräteraumtore - Schwingtore**
Fachgerechter und sorgfältiger Ausbau der Geräteraumtore inklusive aller Verbindungsmittel.
Zur Wiederverwendung auf Paletten lagern.
Torbreite 2,39m; LDH 2,05m.
DGUV ist nicht eingehalten, dafür muss eine LDH von 2,20 eingehalten werden.

Übergabe gem. Abstimmung und Angaben AG an:
Urban Mining Hub im C-Werk
Philipsstraße 15
52068 Aachen
Anlieferung über Pforte 2 in Halle 62b 4a(1)

Ort: Turnhalle
Anzahl: 8 Stück
Menge: 8,000 Stk
Voraussichtliche Abrechnungsmenge: 8,000

**3.3.1.20 Ausbau und Wiederverwendung Terrazzo Treppenstufen Umkleide**
Fachgerechter und sorgfälltiger Ausbau der Terrazzo Fliesen.
Zur Wiederverwendung auf Paletten lagern.
Wiederverwendung ggfs. als Tribünenaufgang oder Fensterbänke.

Übergabe gem. Abstimmung und Angaben AG an:
Urban Mining Hub im C-Werk
Philipsstraße 15
52068 Aachen
Anlieferung über Pforte 2 in Halle 62b 4a(1)

Im Mörtelbett verlegt
Abmessungen: ca. 20x20 cm, Dicke ca. 2 cm
Ort: Treppen zu den Umkleiden; Flur 02.00.001; Flur 02.00.005
Menge: 50,000 m²
Voraussichtliche Abrechnungsmenge: 50,000

**3.3.1.30 Ausbau und Wiederverwendung Waschtröge Waschräume**
Fachgerechter und sorgfälltiger Ausbau der Waschtröge.
Zur Wiederverwendung auf Paletten lagern.
Länge 1,95m; Tiefe 57cm; Ablage 18cm; Höhe Becken 16cm. DIe Beschichtung ist lösbar und blättert ab - eine Aufarbeitung ist notwendig.

Übergabe gem. Abstimmung und Angaben AG an:
Urban Mining Hub im C-Werk
Philipsstraße 15
52068 Aachen
Anlieferung über Pforte 2 in Halle 62b 4a(1)

Anzahl: 2 Stück
Ort: Raum 02.01.004; 02.01.009
Menge: 2,000 Stk
Voraussichtliche Abrechnungsmenge: 2,000

**3.3.1.40 Ausbau und Wiederverwendung Waschbecken Klassenzimmer**
Fachgerechter und sorgfältiger Ausbau der Waschbecken aus den Klassenräumen.
Zur Wiederverwendung auf Paletten lagern.
Wiederverwendung als Aufsatz auf Arbeitsplatten und dem Waschraum.
Breite 61cm; Tiefe 43,5 cm; Dicke umlaufender Rand 4 cm.

Übergabe gem. Abstimmung und Angaben AG an:
Urban Mining Hub im C-Werk
Philipsstraße 15
52068 Aachen
Anlieferung über Pforte 2 in Halle 62b 4a(1)

Anzahl: 10 Stück

Ort: im gesamten Gebäude der Grundschule
Menge: 10,000 Stk
Voraussichtliche Abrechnungsmenge: 10,000

**3.3.1.50 Ausbau und Wiederverwendung Waschbecken Sanitärräume**
Fachgerechter und sorgfälltiger Ausbau der Waschbecken aus den Sanitärräumen der Schule.
Zur Wiederverwendung auf Paletten lagern.
Wiederverwendung von 6 Waschbecken für die Turnhalle und 2 Waschbecken für KiTa, Personal / Waschraum.
Breite 51cm; Tiefe 37cm.

Übergabe gem. Abstimmung und Angaben AG an:
Urban Mining Hub im C-Werk
Philipsstraße 15
52068 Aachen
Anlieferung über Pforte 2 in Halle 62b 4a(1)

Anzahl: 8 Stück
Ort: im gesamten Gebäude der Grundschule
Menge: 8,000 Stk
Voraussichtliche Abrechnungsmenge: 8,000

**3.3.1.60 Ausbau und Wiederverwendung doppeltes Waschbecken**
Fachgerechter und sorgfälltiger Ausbau des doppelten Waschbecken in der Schule
Zur Wiederverwendung auf Paletten lagern.
Wiederverwendung als möglichen Abverkauf oder Einbau für die Putzmittelräume.
Breite 1,06m; Tiefe 56cm; Höhe 30cm.

Übergabe gem. Abstimmung und Angaben AG an:
Urban Mining Hub im C-Werk
Philipsstraße 15
52068 Aachen
Anlieferung über Pforte 2 in Halle 62b 4a(1)

Anzahl: 1 Stück
Ort: Physikraum Vorbereitung 01.01.022
Menge: 1,000 Stk
Voraussichtliche Abrechnungsmenge: 1,000

**3.3.1.70 Ausbau und Wiederverwendung Rauchschutztüren**
Fachgerechter und sorgfälltiger Ausbau der Rauchschutztüren inklussive aller Verbindungsmittel.
Zur Wiederverwendung auf Paletten lagern.
WIederverwendung nicht für den Einbau als RS Tür möglich. Ggfs. als Windfang im TH, 2-3 Stk. nebeneinander. Nur verwendbar für den Einsatz in Bereichen ohne Anforderungen an Schall und Brandschutz.

Übergabe gem. Abstimmung und Angaben AG an:
Urban Mining Hub im C-Werk
Philipsstraße 15
52068 Aachen
Anlieferung über Pforte 2 in Halle 62b 4a(1)

Breite 1,89m; Höhe 2,48m.
Ort: Flure EG, 1.OG, 2.OG Grundschule
Menge: 3,000 Stk
Voraussichtliche Abrechnungsmenge: 3,000

**3.3.1.80 Ausbau und Wiederverwendung Fliesen - Solnhofener Naturstein**
Fachgerechter und sorgfälltiger Ausbau der Solnhofener Naturstein Fliesen.
Zur Wiederverwendung auf Paletten lagern.

Übergabe gem. Abstimmung und Angaben AG an:
Urban Mining Hub im C-Werk
Philipsstraße 15
52068 Aachen
Anlieferung über Pforte 2 in Halle 62b 4a(1)

Verlegung aktuell im Mörtelbett.
Mengel: 300 m²
Ort: Flure im EG bis 2.OG der Grundschule
Menge: 300,000 m²
Voraussichtliche Abrechnungsmenge: 300,000

**3.3.1.90 Ausbau und Wiederverwendung Glasbausteine**
Fachgerechter und sorgfälltiger Ausbau aller Glasbausteine und Aufbereitung sowie Lagerung der Glasbausteine zur Wiederverwendung auf Paletten.

Übergabe gem. Abstimmung und Angaben AG an:
Urban Mining Hub im C-Werk
Philipsstraße 15
52068 Aachen
Anlieferung über Pforte 2 in Halle 62b 4a(1)Übergabe an den Bauhof der Stadt Aachen, gem. Abstimmung und Angaben AG.

Menge: 180 m²
Ort: im gesamten Gebäude
Menge: 180,000 m²
Voraussichtliche Abrechnungsmenge: 180,000

#### Bereich 3.4 Entkernung

##### 3.4.1 Entkernung

*Hinweis: Rückbau nichttragender Bauteile*

**3.4.1.10 Demontage Deckenunterkonstruktion**
Demontage aller vorhandenen unterhalb der Stahlbetondecke angebrachten Konstruktionen, wie Unterkonstruktionen von Abhangdecken, Verbindungsmittel sowie Abhangdeckenplatten aus Metall und Holz. Inklusive Separierung nach Baustoffen für die Entsorgung inklusive aller erforderlichen Nebenarbeiten und Arbeitsschutzmaßnahmen sowie Verladung in Containermulden zur Entsorgung. Die unterschiedlichen Container sind mehrsprachig oder über Symbole zu kennzeichnen.

Oberhalb der Unterkonstruktion für die Abhangdecken aus Metall ist zum Teil eine zweite Lage Abhangdecke bestehend aus einer Holzunterkonstruktion und Gipskarton- oder Holzplatten vorhanden. Der gesamte Deckenspiegel ist rückzubauen.

Fachgerechte Entsorgung:
- Holz AVV-Schlüssel 17 02 01
- Metall AVV-Schlüssel 17 04 07

Ort: am gesamten Gebäude
Bauteil: Deckenunterseite
Menge: 967,700 m²
Voraussichtliche Abrechnungsmenge: 967,700

**3.4.1.20 Ausbau Schalter, Taster, Steckdosen**
Ausbau aller Schalter, Taster und Steckdosen inkl. aller erforderlichen Nebenarbeiten und Arbeitsschutzmaßnahmen sowie Verladung in Containermulde zur Entsorgung. Die unterschiedlichen Container sind mehrsprachig oder über Symbole zu kennzeichnen.

Fachgerechte Entsorgung als Abfall gem.
AVV-Schlüssel 17 09 04. Die Entsorgung wird gesondert vergütet.

Annahme: 13 Stk pro Raum
Ort: im gesamten Gebäude
Menge: 800,000 Stk
Voraussichtliche Abrechnungsmenge: 800,000

**3.4.1.30 Ausbau von WC-Anlagen**
Ausbau der sanitären Einrichtung, WC-Anlagen inkl. Verbindungsmitteln. Die Arbeiten verstehen sich inklusive aller notwendigen Materialien, Geräte, Nebenarbeiten sowie Verladung in Containermulde zur Entsorgung. Die unterschiedlichen Container sind mehrsprachig oder über Symbole zu kennzeichnen.

Der Ausbau beinhaltet den Ausbau der Kloschüsseln, Pissoirs, der vorhandenen WC-Trennwände sowie der Armaturen. Der Ausbau der Waschbecken selbst wird gesondert vergütet (Ausbau und Wiederverwendung).

Fachgerechte Entsorgung:
- Keramik AVV-Schlüssel 17 01 07
- WC-Trennwände AVV-Schlüssel 17 09 04
- Armaturen AVV-Schlüssel 17 04 07
Die Entsorgung wird gesondert vergütet.

Ort: im gesamten Gebäude
Menge: 35,000 Stk
Voraussichtliche Abrechnungsmenge: 35,000

**3.4.1.40 Ausbau Türen**
Ausbau aller Türen (Holz- und Stahlblechtüren) mit Zargen inkl. aller erforderlichen Nebenarbeiten und Arbeitsschutzmaßnahmen sowie Verladung in Containermulde zur Entsorgung. Die unterschiedlichen Container sind mehrsprachig oder über Symbole zu kennzeichnen.

Abmessungen variieren.
Breite bis 1,05 m; Höhe ca. 2,05 m.
1 x Doppeltür ca. 2,01 m x 3,00 m

Fachgerechte Entsorgung als Abfall gem.
AVV-Schlüssel 17 09 04. Die Entsorgung wird gesondert vergütet.

Ort: im gesamten Gebäude
Menge: 75,000 Stk
Voraussichtliche Abrechnungsmenge: 75,000

**3.4.1.50 Ausbau Fliesen inkl. Mörtel/ Fliesenklebstoff**
Ausbau aller Fliesen inkl. aller erforderlichen Nebenarbeiten und Arbeitsschutzmaßnahmen sowie Verladung in Containermulde zur Entsorgung. Die unterschiedlichen Container sind mehrsprachig oder über Symbole zu kennzeichnen. Die Fliesen sind zum Teil im Mörtelbett verlegt oder an den Wänden mit Fliesenklebstoff befestigt.

Fachgerechte Entsorgung als Abfall gem.
AVV-Schlüssel 17 01 07. Die Entsorgung wird gesondert vergütet.

Ort: im gesamten Gebäude
Bauteil: Wand, Boden
Menge: 1400,000 m²
Voraussichtliche Abrechnungsmenge: 1400,000

**3.4.1.60 Ausbau Fensterelemente**
Ausbau aller Fensterelemente inkl. Verbindungsmitteln und der fachgerechten Materialtrennung der Fensterbauteile sowie aller erforderlichen Nebenarbeiten und Arbeitsschutzmaßnahmen sowie Verladung in Containermulde zur Entsorgung. Die unterschiedlichen Container sind mehrsprachig oder über Symbole zu kennzeichnen. Anhaftender Mörtel an den Zargen ist rückstandslos zu entfernen.

Die Scheiben sind sortenrein und intakt auszubauen. Inklusive Abtransport der sortierten Elemente. Straßenseitig erfolgt der Ausbau der Fenster händisch über ein Gerüst. Inklusive Abtransport der sortierten Elemente.

Hinweis: Einige Fenster verfügen über Öffnungsmechanismen, die ebenfalls in diesem Zuge ausgebaut werden müssen.

Fachgerechte Entsorgung:
- Holz, AVV-Schlüssel 17 02 01
- Glas, AVV-Schlüssel 17 02 02
- Kunststoff, AVV-Schlüsel 17 02 03
- Metall, AVV-Schlüssel  17 04 05
- Mörtel, AVV-Schlüssel 17 01 07

Die Entsorgung wird gesondert vergütet.

Ort: am gesamten Gebäude
Menge: 510,000 Stk
Voraussichtliche Abrechnungsmenge: 510,000

**3.4.1.70 Ausbau Lüftungs-/Lichtflügel Turnhalle**
Sortenreiner und intakter Ausbau der Lüftungs- und Lichtflügel der Turnhalle, inklusive aufnehmen aller Verbindungsmittel und der fachgerechten Materialtrennung der Elemente sowie aller erforderlichen Nebenarbeiten und Arbeitsschutzmaßnahmen sowie Verladung in Containermulde zur Entsorgung. Die unterschiedlichen Container mehrsprachig oder über Symbole sind zu kennzeichnen.

Anzahl: 4 Stück bestehend aus 3 kippbaren Elementen
Ort: Turnhalle, Fassade Schulhofseite
Abmessungen: ca. 4,40 x 1,00m
Menge: 4,000 Stk
Voraussichtliche Abrechnungsmenge: 4,000

**3.4.1.80 Ausbau Bodenbeläge PVC**
Ausbau Bodenbeläge bestehend aus PVC und Klebschicht. Inklusive Entfernen der Restanhaftungen von Klebstoff vom Untergrund mit geeigneten Mitteln, inklusive aller erforderlichen Nebenarbeiten und Arbeitsschutzmaßnahmensowie Verladung in Containermulde zur. Die unterschiedlichen Container sind mehrsprachig oder über Symbole zu kennzeichnen.

Fachgerechte Entsorgung als Abfall gem.
AVV-Schlüssel 17 09 04. Die Entsorgung wird gesondert vergütet.

Ort: am gesamten Gebäude
Bauteil: Boden
Menge: 990,000 m²
Voraussichtliche Abrechnungsmenge: 990,000

**3.4.1.90 Abbruch nichttragende Wände**
Abbruch der nicht tragenden Mauerwerkswände - 11,5 cm inkl. aller erforderlichen Nebenarbeiten und Arbeitsschutzmaßnahmensowie Verladung in Containermulde zur Entsorgung. Die unterschiedlichen Container sind mehrsprachig oder über Symbole zu kennzeichnen.

Fachgerechte Entsorgung als Abfall gem.
AVV-Schlüssel 17 01 07. Die Entsorgung wird gesondert vergütet.

Ort: am gesamten Gebäude
Menge: 50,000 m³
Voraussichtliche Abrechnungsmenge: 50,000

**3.4.1.100 Abbruch Putzfläche**
Abbruch der Putzflächen inkl. aller erforderlichen Nebenarbeiten und Arbeitsschutzmaßnahmen sowie Verladung in Containermulde zur Entsorgung. Die unterschiedlichen Container sind mehrsprachig oder über Symbole zu kennzeichnen.

Fachgerechte Entsorgung als Abfall gem.
AVV-Schlüssel 17 01 07. Die Entsorgung wird gesondert vergütet.

Ort: am gesamten Gebäude
Bauteil: Wand
Menge: 1900,000 m²
Voraussichtliche Abrechnungsmenge: 1900,000

*Hinweis: Rückbau TGA*

**3.4.1.110 Ausbau HLS-Anbauteile, TGA-Komponente, Elektrik inkl. aller Zuleitungen**
*** Pauschalposition
Ausbau und fachgerechte Entsorgung der gesamten vorhandenen technischen Gebäudeausrüstung im Gebäude (Heizung, Sanitär, Elektro) inkl. aller erforderlichen Nebenarbeiten und Arbeitsschutzmaßnahmen. Eine Lüftungsanlage ist nicht vorhanden. Als Kalkulationsgrundlage dienen die Übersichtsbilder in Anlage 3.

Nettorauminhalt: ca. 7.500 m³.
Ort: im gesamten Gebäude
Menge: 1,000 psch
Voraussichtliche Abrechnungsmenge: 1,000

**3.4.1.120 Ausbau Technik Turnhalle**
*** Pauschalposition
Ausbau und fachgerechte Entsorgung der gesamten Technischen Gebäudeausrüstung in Technikraum 02.00.004. Als Kalkulationsgrundlage dienen die Übersichtsbilder in
Anlage 3.

Nettorauminhalt: ca. 20 m3
Menge: 1,000 psch
Voraussichtliche Abrechnungsmenge: 1,000

#### Bereich 3.5 Entsorgung

##### 3.5.1 Entsorgung nicht gefährlicher Abfälle

**3.5.1.10 Entsorgung gem. AVV-Nr. 17 01 07 Gemische aus Beton, Ziegeln, Fliesen und Keramik**
Gemische aus Beton, Ziegeln, Fliesen und Keramik (ohne Schadstoffe) ordnungsgemäß (AVV-Nr. 17 01 07) entsorgen inkl. Transport, aller erforderlichen Nebenarbeiten, Arbeitsschutzmaßnahmen und Entsorgungskosten.

Die ordnungsgemäße Entsorgung ist durch Vorlage von Wiegescheinen zu belegen.
Menge: 5,000 t
Voraussichtliche Abrechnungsmenge: 5,000

**3.5.1.20 Entsorgung gem. AVV-Nr. 17 02 01 Holz (Altholzklasse III + IV)**
Entsorgung von Holz der Altholzklasse III + IV ordnungsgemäß (AVV-Nr. 17 02 01); Baustoffe bestehend aus Holz entsorgen inkl. Transport, aller erforderlichen Nebenarbeiten, Arbeitsschutzmaßnahmen und Entsorgungskosten.

Die ordnungsgemäße Entsorgung ist durch Vorlage von Wiegescheinen zu belegen.
Menge: 5,000 t
Voraussichtliche Abrechnungsmenge: 5,000

**3.5.1.30 Entsorgung gem. AVV-Nr. 17 02 02 Glas**
Entsorgung von Glas (ohne Schadstoffe) ordnungsgemäß (AVV-Nr. 17 02 02); Baustoffe aus Glas entsorgen inkl. Transport, aller erforderlichen Nebenarbeiten, Arbeitsschutmaßnahmen und Entsorgungskosten.

Die ordnungsgemäße Entsorgung ist durch Vorlage von Wiegescheinen zu belegen.
Menge: 35,000 t
Voraussichtliche Abrechnungsmenge: 35,000

**3.5.1.40 Entsorgung gem. AVV-Nr. 17 02 03 Kunststoff**
Entsorgung von Kunststoff (ohne Schadstoffe) ordnungsgemäß (AVV-Nr. 17 02 03); Baustoffe aus Kunststoff entsorgen inkl. Transport, aller erforderlichen Nebenarbeiten, Arbeitsschutmaßnahmen und Entsorgungskosten.

Die ordnungsgemäße Entsorgung ist durch Vorlage von Wiegescheinen zu belegen.
Menge: 2,000 t
Voraussichtliche Abrechnungsmenge: 2,000

**3.5.1.50 Entsorgung gem. AVV-Nr. 17 04 05 Eisen und Stahl**
Entsorgung von Eisen und Stahl (ohne Schadstoffe) ordnungsgemäß (AVV-Nr. 17 04 05); Baustoffe aus Eisen und Stahl entsorgen inkl. Transport, aller erforderlichen Nebenarbeiten, Arbeitsschutmaßnahmen und
Entsorgungskosten.

Die ordnungsgemäße Entsorgung ist durch Vorlage von Wiegescheinen zu belegen.
Menge: 5,000 t
Voraussichtliche Abrechnungsmenge: 5,000

**3.5.1.60 Entsorgung gem. AVV-Nr. 17 04 07 gemischte Metalle**
Entsorgung gemischter Metalle (ohne Schadstoffe) ordnungsgemäß (AVV-Nr. 17 04 07); Baustoffe gemischter Metalle entsorgen inkl. Transport, aller erforderlichen Nebenarbeiten, Arbeitsschutmaßnahmen und
Entsorgungskosten.

Die ordnungsgemäße Entsorgung ist durch Vorlage von Wiegescheinen zu belegen.
Menge: 2,500 t
Voraussichtliche Abrechnungsmenge: 2,500

**3.5.1.70 Entsorgung gem. AVV-Nr. 17 04 11 Kabel mit Ausnahme derjenigen, die unter 17 04 10 fallen**
Entsorgung Kabel Ausgebaute Kabel (ohne Schadstoffe)
ordnungsgemäß (AVV-Nr. 17 04 11); Kabel mit Ausnahme derjenigen, die unter 17 04 10 fallen) entsorgen inkl. Transport, aller erforderlichen Nebenarbeiten, Arbeitsschutmaßnahmen und Entsorgungskosten.

Die ordnungsgemäße Entsorgung ist durch Vorlage von Wiegescheinen zu belegen.
Menge: 2,000 t
Voraussichtliche Abrechnungsmenge: 2,000

**3.5.1.80 Entsorgung gem. AVV-Nr. 17 09 04 gemischte Bau- und Abbruchabfälle mit Ausnahme derjenigen, die unter 17 09 01, 17 09 02 und 17 09 03 fallen**
Entsorgung schadstofffreier Baumischabfälle ausgebauter Baumischabfälle ordnungsgemäß (AVV-Nr. 17 09 04; Gemische
Bau- und Abbruchabfälle mit Ausnahme derjenigen, die unter 17 09 01, 17 09 02 und 17 09 03 fallen) entsorgen inkl. Transport, aller erforderlichen Nebenarbeiten, Arbeitsschutzmaßnahmen und Entsorgungskosten.

Die ordnungsgemäße Entsorgung ist duch Vorlage von Wiegescheinen zu belegen.
Menge: 6,500 t
Voraussichtliche Abrechnungsmenge: 6,500

##### 3.5.2 Entsorgung gefährlicher Abfälle

**3.5.2.10 Entsorgung gem. AVV-Nr. 17 02 04* Glas, Kunststoff und Holz, die gefährliche Stoffe enthalten oder durch gefährliche Stoffe verunreinigt sind**
Entsorgung Glas, Kunststoff und Holz, die gefährliche Stoffe enthalten oder durch gefährliche Stoffe verunreinigt sind (AVV-Nr. 17 02 04*).

Inkl. Abtransport und elektronischer Nachweisführung gem. elektronischem Nachweisverfahren (eANV).

Die ordnungsgemäße Entsorgung ist durch Vorlage der notwendigen Entsorgungsnachweise sowie Wiegescheine zu belegen.
Menge: 4,000 t
Voraussichtliche Abrechnungsmenge: 4,000

**3.5.2.20 Entsorgung gem. AVV-Nr. 17 04 09* Metallabfälle, die durch gefährliche Stoffe verunreinigt sind**
Entsorgung Metallabfälle, die durch gefährliche Stoffe verunreinigt sind (AVV-Nr: 17 04 09*).

Inkl. Abtransport und elektronischer Nachweisführung gem. elektronischem Nachweisverfahren (eANV).

Die ordnungsgemäße Entsorgung ist durch Vorlage der notwendigen Entsorgungsnachweise sowie Wiegescheine zu belegen.
Menge: 1,000 t
Voraussichtliche Abrechnungsmenge: 1,000

**3.5.2.30 Entsorgung gem. AVV-Nr. 17 06 03* Dämmmaterial, der aus gefährlichen Stoffen besteht oder solche enthält**
Entsorgung Dämmmaterial, der aus gefährlichen Stoffen besteht oder solche enthält (AVV-Nr: 17 06 03*).

Inkl. Abtransport und elektronischer Nachweisführung gem. elektronischem Nachweisverfahren (eANV).

Die ordnungsgemäße Entsorgung ist durch Vorlage der notwendigen Entsorgungsnachweise sowie Wiegescheine zu belegen.
Menge: 3,000 t
Voraussichtliche Abrechnungsmenge: 3,000

**3.5.2.40 Entsorgung gem. AVV-Nr. 17 06 05* asbesthaltige Baustoffe**
Asbesthaltige Baustoffe bzw. Bauteile (AVV-Nr. 17 06 05*).

Inkl. Abtransport und elektronischer Nachweisführung gem. elektronischem Nachweisverfahren (eANV).

Die ordnungsgemäße Entsorgung ist durch Vorlage der notwendigen Entsorgungsnachweise sowie Wiegescheine zu belegen.
Menge: 0,500 t
Voraussichtliche Abrechnungsmenge: 0,500

**3.5.2.50 Entsorgung gem. AVV-Nr. 17 09 03* sonstige Bau- und Abbruchabfälle, die gefährliche Stoffe enthalten**
Entsorgung sonstiger Bau- und Abbruchabfälle, die gefährliche Stoffe enthalten (AVV-Nr. 17 09 03*).

Inkl. Abtransport und elektronischer Nachweisführung gem. elektronischem Nachweisverfahren (eANV).

Die ordnungsgemäße Entsorgung ist durch Vorlage der notwendigen Entsorgungsnachweise sowie Wiegescheine zu belegen.
Menge: 0,100 t
Voraussichtliche Abrechnungsmenge: 0,100

**3.5.2.60 Entsorgung Rippenheizkörper**
Rippenheizkörper in Containermulde zu geeigneter Separationsanlage transportieren, Rippenheizkörper unter Einhaltung der Bestimmungen der TRGS 519 in Einzelteile zerlegen und asbesthaltige Flanschdichtungen separieren.
Inkl. fachgerechter Verwertung.
Menge: 80,000 Stk
Voraussichtliche Abrechnungsmenge: 80,000

**3.5.2.70 Entsorgung Flanschdichtungen**
In Big Bags verpackte Teilstücke der TGA, die unter Verdacht stehen asbesthaltige Flanschdichtungen zu enthalten, zu geeigneter Separationsanlage transportieren und asbesthaltige Flanschdichtungen unter Einhaltung der Bestimmungen der TRGS 519 separieren. Inkl. fachgerechter Verwertung.
Menge: 50,000 Stk
Voraussichtliche Abrechnungsmenge: 50,000

**3.5.2.80 Entsorgung Beleuchtung**
Beleuchtung in Containermulde zu geeigneter Separationsanlage transportieren, Beleuchtung unter Einhaltung der Bestimmungen der TRGS 524 und der PCB-Richtlinie in Einzelteile zerlegen und potentiell PCB-haltige Kondensatoren und Transformatoren sowie quecksilberhaltige Leuchtstoffröhren separieren. Inkl. fachgerechter Verwertung.

Inkl. Abtransport und elektronischer Nachweisführung gem. elektronischem Nachweisverfahren (eANV).

Die ordnungsgemäße Entsorgung ist durch Vorlage der notwendigen Entsorgungsnachweise sowie Wiegescheine zu belegen.
Menge: 550,000 Stk
Voraussichtliche Abrechnungsmenge: 550,000

#### Bereich 3.6 Stundenlohnarbeiten

##### 3.6.1 Stundenlohnarbeiten

**3.6.1.10 Polier**
Stundenlohnarbeiten durch Arbeitskräfte nur auf Anordnung des AG ausführen

Der Verrechnungssatz für die jeweilige Arbeitskraft umfasst sämtliche Aufwendungen, insbesondere den tatsächlichen Lohn einschließlich vermögenswirksamer Leistungen mit den Zuschlägen für Gemeinkosten (Sozialkassenbeiträge, Winterbauumlage, und dgl.), sowie Lohn- bzw. Gehaltsnebenkosten.

Zuschläge für Nacht-, Sonntags-, Feiertagsarbeit und Überstunden werden gesondert vergütet.

Polier
Menge: 30,000 h
Voraussichtliche Abrechnungsmenge: 30,000

**3.6.1.20 Facharbeiter**
Leistung wie vor in vollem Wortlaut beschrieben, jedoch:

Facharbeiter
Menge: 70,000 h
Voraussichtliche Abrechnungsmenge: 70,000

**3.6.1.30 Bauhelfer**
Leistung wie vor in vollem Wortlaut beschrieben, jedoch:

Bauhelfer
Menge: 70,000 h
Voraussichtliche Abrechnungsmenge: 70,000

### 4 Rückbau

*Hinweis: Hinweis Rückbauarbeiten*
Der Rückbau der Gebäude wird aus logistischen und statischen Gründen in 5 Rückbauabschnitten eingeteilt.

[BA 1.1]  Herstellung Zufahrt
[BA 1.2]  Rückbau Grundschule
[BA 2]  Rückbau Turnhalle
[BA 3]  Rückbau Erweiterungsbau
[BA 4]  Baugrubenaushub + Rückbau Deckschicht Schulhof
[BA 5]  Baugrubenverfüllung

Eine Übersicht der Rückbauabschnitte ist dem Plan RP-100 zu entnehmen.

Die in den Positionen bezogenen Achsen sind den Übersichtsplänen Ü-01 bis Ü-04 zu entnehmen.

#### Bereich 4.1 Allgemeines

##### 4.1.1 Qualitätssicherung

**4.1.1.10 Bauablaufplanung**
*** Pauschalposition
Dokumentation der Bauablaufplanung mit Angabe / Beschreibung des Personaleinsatzes für die jeweils vorgesehenen Arbeiten bzw. die schrittweisen Arbeitsgänge.

Zwei Wochen vor Baubeginn muss ein prüffähiger Einsatzplan mit wöchentlicher Taktung vorgelegt werden, aus dem eindeutig hervorgeht, wie die Arbeitsschritte des Rückbaus detailliert geplant sind und wie der Personaleinsatz vorgesehen ist, um die Bauzeit einzuhalten.

Der Bauablauf ist vor Baubeginn mit dem Bauherrn abzustimmen.

Sollte der Bauablauf von der Planung abweichen, so ist der ursprünglich erstellte Bauzeitenplan anzupassen.
Menge: 1,000 psch
Voraussichtliche Abrechnungsmenge: 1,000

##### 4.1.2 Schutzmaßnahmen Allgemein

**4.1.2.10 Baum schützen, Stammdurchmesser > 30 cm**
Baum während der Bauzeit mit einer senkrechten Bretterschalung mit einer ca. 10 cm dicken Polsterung zwischen Baum und Schalung aus geeignetem Material (gepresstem Stroh, Matratzen o.ä.) gegen mechanische Beschädigung schützen, einschl. Vorhaltung und Beseitigung.
Stammdurchmesser: > 30 cm
Höhe : ca. 2,00 m
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Menge: 5,000 St
Voraussichtliche Abrechnungsmenge: 5,000

**4.1.2.20 Bauzaun-Tor, b=4,00 m, 2-flügelig**
Tor, verschließbar, zweiflügelig, passend zum Bauzaun, einschl. Türschloss und Schließzylinder für die Dauer der Baustelle vorhalten.

Über die gesamte Bauzeit vorhalten inkl. 6-fachem Schlüsselsatz

Durchfahrtsbreite: 4,00 m
Menge: 2,000 St
Voraussichtliche Abrechnungsmenge: 2,000

**4.1.2.30 Bauzaun, Stahlrahmen mobil, h=2,00 m**
Bauzaun aus mobilen Stahlrahmenelementen mit Rundstahlfüllstäben-Gitterfüllung, Stützfüßen aus Beton, inkl. sämtlicher Verbindungen, Kupplungen etc.
Der Zaun ist aufzustellen und nach Abschluss aller Bauarbeiten wieder abzubauen. Türen und Tore werden gesondert vergütet.

Grundstandzeit: 38 Wochen

Zaunhöhe : 2,00 m
Menge: 250,000 m
Voraussichtliche Abrechnungsmenge: 250,000

**4.1.2.40 Bauzaun, Stahlrahmen, h=2,00 m, vorhalten**
Bauzaun aus mobilen Stahlrahmenelementen mit Rundstahlfüllstäben - Gitterfüllung, Stützfüßen aus Beton, inkl. sämtlicher Verbindungen, Kupplungen etc., vorhalten und unterhalten.
Außer den vollen Monaten werden Teilzeiten nach Tagen zu 1/30 des Einheitspreises abgerechnet.
An der Straße mit Gewebefolie inkl. Sicherung mit schräg Stützen zur Sturmsicherung ausführen.

Zaunhöhe: 2,00 m
Vorhaltedauer: 9,5 Monate
Menge: 2375,000 mMt
Voraussichtliche Abrechnungsmenge: 2375,000

**4.1.2.50 Schutz von benachbarten Bauteilen**
Schutz von benachbarten Bauteilen während aller Arbeitensgänge mit abgeklebter Folie 0,2 mm dick.
Inklusive Vorhaltung aller erforderlichen Materialien, Abbau und Beseitigung nach Abschluß der Arbeiten.

Alle erforderlichen Befestigungen dürfen keine Beschädigungen und Verunreinigungen der Untergründe verursachen, die Flächen sind wie vorgefunden wieder zu übergeben.
Menge: 460,000 m²
Voraussichtliche Abrechnungsmenge: 460,000

**4.1.2.60 Holzwand - Schutz Neubau, Baumbestand**
Schutz des möglichen Neubaus und des Baumbestands während aller Arbeitensgänge mittels einer Holzwand, bestehend aus einer Unterkonstruktion (Balken längs und quer) und Verbretterung. Inklusive erforderlicher Verbindungsmittel und Sicherung der Standsicherheit.

Vorhaltung aller erforderlichen Materialien, Aufbau, Abbau und Beseitigung nach Abschluss der Arbeiten.

Alle erforderlichen Befestigungen dürfen keine Beschädigungen und Verunreinigungen der Untergründe verursachen, die Flächen sind wie vorgefunden wieder zu übergeben.

Abmessung Holzwand: Höhe 3,50 m
Menge: 80,000 m
Voraussichtliche Abrechnungsmenge: 80,000

**4.1.2.70 Staubwand setzen**
Staubschutzwand in fester verschraubter Bauweise aufbauen, über die Dauer der Arbeiten vorhalten, beplanken und mit einer 2mm dicken Baufolie staubdicht an allen angrenzenden Bauteilen anschließen. Die Staubwand ist aus Kanthölzern min 8 x 10 cm, unter der Decke und auf dem Fußboden je 1 Holz horizontal und mit senkrechten kraftschlüssig verkeilten und gelaschten Ständerhölzern in einem Achsabstand von min. 62,5 cm aufzustellen, die Beplankung aus min. 16 mm dicken Spanplatten.
Einschl. Rückbau und Entsorgung der Wandanlage.

Ein sukzessiver Auf- und Abbau der Staubschutzwände ist mit einzukalkulieren.
Staubschutzwand wird zum Schutz der umliegenden Flächen im Übergangsbereich Gebäude zu Luft staubdicht aufgebaut.
Menge: 380,000 m²
Voraussichtliche Abrechnungsmenge: 380,000

##### 4.1.3 Sicherungsmaßnahme Grundschule

**4.1.3.10 temporäre Abstützungsmaßnahmen [BA1.1-V1]**
Temporäre Abstützung an Bestandsdecken gem. [BA1.1-V1].
Liefern, aufstellen und vorhalten von Deckenstützen nach
Vorgabe des Tragwerksplaners bzw. gem. statischer Berechnung.

Notwendige zulässige Traglast je Stütze:
- bei Auszugslänge 3,60m (2.OG/1.OG) = 58,6 kN
- bei Auszugslänge 3,60m (EG/KG) = 75,3 kN

Zum Erstellen der Zufahrt auf den Schulhof ist eine statische ansetzbare Konstruktion zur Lasteinleitung der Kräfte aus den Bestandsdecken herzustellen inkl. notwendiger Querverteilung über Holzbohlen auf dem Boden, sowie aller erforderlichen kraftschlüssiger Verbindungen und Anschlüsse an den Bestand.
Die Abstützungsmaßnahmen dienen zur Sicherung der vorerst verblebeibenden Gebäudeteile der Schule neben der Abbruchkante über die gesamte Gebäudebreite von 12,22m.

Der Stützenabstand beträgt 1,00 m, gem. Abbildung 11 des Rückbaukonzeptes [BA 1.1].

Der ordnungsgemäße Zustand der Abstützung ist
regelmäßig, mind. 1x wöchentlich zu kontrollieren und zu
dokumentieren.

Anzahl je Geschoss = 11 Stk.

Produkt der Planung:
Gewählt wurde das System Doka Eurex 100 plus. Der Stützentyp 290 wird für das Keller- sowie Erdgeschoss und der Typ 410 für die Obergeschosse gewählt.
Die Eurex 100 plus ist eine hoch belastbare Baustütze aus Aluminium mit Schnellverstellung über Spindeln.
Typengeprüft und zugelassen nach Z-8.312-868.

Stützen anderer Hersteller sind lediglich mit den gleichen Eigenschaften und der gleichen zulässigen Traglast (kN) anwendbar.

Gew. Produkt/Fabrikat:
Hersteller und Typ sind vom Bieter zwingend und eindeutig anzugeben. Die Produktdatenblätter sind vorzulegen.

Hersteller:
'....................................................'

Typ:
'....................................................'

Vorhaltung über den Zeitraum vom Rückbau und Abtransport.

Abrechnung je Deckenstütze
Menge: 44,000 St
Voraussichtliche Abrechnungsmenge: 44,000

**4.1.3.20 Absturzsicherung Schule**
Absturzsicherung, mobil, bestehend aus:
acht Bakenfüßen
acht Schrankenschaftrohren
vier Absperrschranken
aufstellen und betreiben, für die Dauer der Baustelle
vorhalten und beseitigen.
Abmessung Absturzsicherung:2,00/1,00 m
Material Absperrschranke: Metallrahmen verzinkt,  2,00/0,25 m, mit rot-weißer  Folie bezogen
Aufstellung entlang der Baugrube.

Ein Umstellen der Absturzsicherung bzw. einzelner Abschnitte ist einzurechnen.

In diese Position ist ebenfalls die Kontrolle und das Wiederherstellen der Standsicherheit der Absturzsicherung über die gesamte Bauzeit mit einzukalkulieren.
Menge: 100,000 m
Voraussichtliche Abrechnungsmenge: 100,000

**4.1.3.30 Stahlplatten**
Verlegen, vorhalten und räumen von Stahlplatten zur Sicherstellung der Rampen Auf- und Abfahrt der erstellen Zufahrt. Die Zufahrt befindet sich im zwischen Achse F' und G und dient der Ein- und Ausfahrt zur BE-Fläche auf dem Schulhof.
Abmessungen abzudeckender Bereicht:  Breite = 6,00m,
Länge = 17,50 m, Dicke Stahlplatten = 2 cm, Breite = 2,00m, Länge = 2,50 m
Menge: 190,000 m²
Voraussichtliche Abrechnungsmenge: 190,000

**4.1.3.40 Sicherungsmaßnahme Zufahrt**
Sicherungsmaßnahme zur Gewährleitstung der Verkehrssicherheit während der Nutzung der Zufahrt, gem. Anlage 6: RP-104.

Vorhaltung aller erforderlichen Materialien, Aufbau, Abbau und Beseitigung nach Abschluss der Arbeiten.

Aufbau:
Stützen (NH 24, b/d = 12/12cm) - verbunden sind die Stützen mit Längshölzer (b/h = 12/12cm) die auf einem Streifenfundamenten (b/h = 30/20cm, inkl. 5cm Aufkantung, Volumen = 0,90m³) und und der abgebrochenen Bestandswand aufliegen.
Gesamtanzahl = 24 Stück.
Längen der Sützen: 2 x 3,68m, 2 x 3,72m, 2 x 3,87m, 2 x 4,02m, 2 x 4,16m, 2 x 4,30m, 2 x 4,44m, 2 x 4,60m, 2 x 4,74m, 2 x 4,88m, 2 x 5,02, 2 x 5,16m.

Querbalken (NH 24), b/h = 12/22cm, Länge = 7,50m,
Abstand = 62,5cm, Anzahl = 23 Stück.

Längsbalken (NH 24), b/h = 12/16cm, Länge = 13,75m,
Anzahl = 2 Stück

OSB-Platten b/h/d = 62,5/250/2,5cm, Anzahl = 90 Stück
Menge: 105,000 m²
Voraussichtliche Abrechnungsmenge: 105,000

##### 4.1.4 Sicherungsmaßnahme Turnhalle

**4.1.4.10 temporäre Abstützungsmaßnahmen [BA2-V2]**
Temporäre Abstützung an der Bestandsdecke des Geräteraums zur Abfangung des wandartigen Träger gem. [BA2-V2].
Liefern, aufstellen und vorhalten von Deckenstützen nach
Vorgabe des Tragwerksplaners bzw. gem. statischer Berechnung.

Notwendige zulässige Traglast je Stütze:
- bei Auszugslänge 2,60m (EG) = 71,3 kN

Anzahl: 10 Deckenstützen, Abstand = 1,20m

Zum Rückbauen des wandartigen Trägers ist eine statische ansetzbare Konstruktion zur Lasteinleitung der Kräfte aus den Bestandsdecken herzustellen inkl. notwendiger Querverteilung über Holzbohlen auf dem Boden, sowie aller erforderlichen kraftschlüssiger Verbindungen und Anschlüsse an den Bestand.
Der Träger dient als indirektes Auflager für die Geschossdecke und ist somit Teil der Deckenkonstruktion.

Der ordnungsgemäße Zustand der Abstützung ist
regelmäßig, mind. 1x wöchentlich zu kontrollieren und zu
dokumentieren.

Produkt der Planung:
Gewählt wurde das System Doka Eurex 100 plus - 290.
Die Eurex 100 plus ist eine hoch belastbare Baustütze aus Aluminium mit Schnellverstellung über Spindeln.
Typengeprüft und zugelassen nach Z-8.312-868.

Stützen anderer Hersteller sind lediglich mit den gleichen Eigenschaften und der gleichen zulässigen Traglast (kN) anwendbar.

Gew. Produkt/Fabrikat:
Hersteller und Typ sind vom Bieter zwingend und eindeutig anzugeben. Die Produktdatenblätter sind vorzulegen.

Hersteller:
'....................................................'

Typ:
'....................................................'

Vorhaltung über den Zeitraum vom Rückbau und Abtransport.

Abrechnung je Deckenstütze
Menge: 10,000 St
Voraussichtliche Abrechnungsmenge: 10,000

**4.1.4.20 Sägeschnitte zum Herstellen der Wanddurchbrüche [BA2-V3.1]**
Herstellen von Sägeschnitte zur Herstellung der  Wanddurchbrüche [BA2-V3.1] in Achse 8.

Länge = 100m
Menge: 100,000 m
Voraussichtliche Abrechnungsmenge: 100,000

**4.1.4.30 Herstellen Wanddurchbrüche [BA2-V3.1]**
Herstellen von 3 Wanddurchbrüchen [BA2-V3.1] zur Durchführung der Verstärkungs- und Sicherungsmaßnahmen der Schwergewichtswand in Achse 8. Aus statischen Gründen bleiben 2 Wandpfeiler mit einer Dicke von 50 cm erhalten.
Die Durchbrüche können mittels Schneiden/Stemmen hergestellt werden.

Breite = 1,25 m
Höhe = ca. 5,00 m
Fläche je Durchbruch = ca. 6,25 m²
Fläche Gesamt = ca. 18,75 m²
Volumen je Durchbruch = ca. 2,5 m³
Volumen Gesamt = ca. 7,5 m³
Menge: 3,000 St
Voraussichtliche Abrechnungsmenge: 3,000

**4.1.4.40 Horizontale Kernbohrung in Beton und Mauerwerk, d= 500 mm [BA2-V3.2]**
Herstellen von Kernbohrungen durch zweischichtiges Material von Stahlbeton und Mauerwerk durch u.g. Bauteile oberhalb der Achse 8, inkl. Schuttbeseitigung. Schnittflächen vom Bewehrungsstahl werden nicht gesondert vergütet.

Bauteil:  Stb.-Wand, MW-Schwergewichtswand
Bohrleistung: 50 cm Tiefe
Innendurchmesser: 18 mm
Anzahl:  85 Stück
Menge: 85,000 St
Voraussichtliche Abrechnungsmenge: 85,000

**4.1.4.50 Verstärkungs- und Sicherungsmaßnahmen Schwergewichtswand [BA2-V3.2]**
Für die punktuelle Sicherung der Schwergewichtswand sind 85 Ankereinheiten M16 (4.8) im Bereich der Außenwand oderhalb der Achse 8 der hinteren Nebenräume durch Stahlbeton und Mauerwerk mittels Bohrung mit einer Tiefe von 50cm und einem Injektionsmörtel zu vergießen. Diese sind durch Kopfplatten sowie Muttern gegen die Stahlbetonwand festzuspannen. Die zu verwendenden Kopfplatten weisen Abmessungen von 150 x 150mm und eine Blechdicke von t=10mm auf. In diese Position sind die Leistungen Herstellen Kopfplatten und das Liefern sowie Montieren Ankereinheiten einzukalkulieren.
Ausführung gem. [BA2-V3.2].

Gew. Produkt/Fabrikat:
Hersteller und Typ sind vom Bieter zwingend und eindeutig anzugeben. Produktdatenblätter sind vorzulegen.

Hersteller:
'....................................................'

Typ:
'....................................................'
Menge: 85,000 St
Voraussichtliche Abrechnungsmenge: 85,000

**4.1.4.60 Schutzmaßnahme Witterung Nachbargebäude**
Schutz des benachbarten Bauwerks vor Witterungseinflüssen nach vollständigen Rückbau der Turnhalle
Wetterschutz gegen Regen mit dopppelter Folie, 0,2 mm dick und geeigneter Holzunterkonstruktion.

Inkl. Vorhaltung aller erforderlichen Materialien.

Alle erforderlichen Befestigungen dürfen keine Beschädigungen und Verunreinigungen der Untergründe verursachen. Die Flächen sind wie vorgefunden wieder zu übergeben.

Lage: Achse A
Menge: 175,000 m²
Voraussichtliche Abrechnungsmenge: 175,000

##### 4.1.5 Sicherungsmaßnahme Baugrube

**4.1.5.10 Absturzsicherung Baugrube**
Absturzsicherung bestehend aus Holz liefern, aufstellen, nach Beendigung der Arbeiten abbauen und entsorgen inklusive aller erforderlichen Verbindungsmittel.
Länge = 100 m.
Baugrubentiefe ca. 3,50 m.
Böschungsneigung ca. 60°.
Menge: 100,000 m
Voraussichtliche Abrechnungsmenge: 100,000

#### Bereich 4.2 Rückbau [BA1.1]

*Hinweis: Hinweis Rückbau [BA1.1]*
Aufgrund der beengten Verhältnisse zu den Nachbargebäuden und zum öffentlichen Raum ist es erforderlich, die Baustelleneinrichtungsfläche (BE-Fläche) auf dem Schulhof einzurichten. Um hierfür eine Zufhart zu schaffen, muss der Rückbau des BA 1 abschnittsweise vorgezogen werden.
Die Rückbaugrenze der gegenwärtigen Grundschule wird bei der Unterkante Gründung bzw. Sauberkeitsschicht definiert und liegt bei ca. 168,10 m NhN gemäß Bestandsunterlagen.
Die Zufahrt [BA1.1] liegt in den Achsen F'-G/1-3. Zu disem Rückbauabschnitt gehören die Pläne RP-101 (Rückbauplan BA 1.1), RP-102 (Abstützungen BA 1.1) und RP-103 (Kellerverfüllung BA 1.1).

##### 4.2.1 Herstellung Zufahrt

**4.2.1.10 Stb.-Treppe abbrechen [BA1.1-V1]**
Abbruch der Treppen aus Stahlbeton inklusive aller erforderlichen Nebenarbeiten und Arbeitsschutzmaßnahmen gemäß Rückbaukonzept, Verbringung aus dem Sanierungsbereich sowie Verladung in Containermulde zur Entsorgung gemäß AVV-Nr. 17 01 01 und 17 04 05 bzw. im Falle von Gemische gemäß AVV-Nr. 17 01 07. Die unterschiedlichen Container sind mehrsprachig oder über Symbole zu kennzeichnen.
Trennung von Beton und Bewehrungsstahl im zugetragenen Arbeitsbereich.

Bewehrungsgrade:
1,65cm² je Stufe; 7,85cm²/m + Zulagen 3,49cm² je Lauf; Träger Treppen (3,49cm²; 5,47cm²; 1,57cm²; 3,83cm²; 3,71cm²; 2,36cm²; 5,65cm²; 3,49cm²) - normal bewehrt
Menge: 3,000 Stk
Voraussichtliche Abrechnungsmenge: 3,000

**4.2.1.20 Rückbau Dach, Decke, Wände [BA1.1]**
Herstellung der Zufahrt kann nur mit Kleingeräten und Stemmen erfolgen. Die allgemeine Vorgehensweise der Rückbaumaßnahmen der Zufahrt ist denen des Rückbauabschnitts BA 1.2 gleichgestellt.

Die Deckenscheiben im Zufahrtsbereich sowie die jeweiligen vertikalen Tragglieder werden geschossweise (2.Obergeschoss [BA1.1-2, BA1.1-3], 1. Obergeschoss [BA1.1-4, BA1.1-5], Erdgeschoss [BA1.1-6, BA1.1-7]), von der Straßenseite ausgehend in Richtung Schulhof (über den Innenhof), zurückgebaut. Die straßenseitige Außenwand ist händisch zurückzubauen. Die Steine sind zu säubern und auf Paletten zu lagern.
Der Bodenaufbau ist mit 7 cm angegeben, wonach das Kellergeschoss straßenseitig ab Oberkante Rohdecke um ca. 1,50 m zurück gebaut wird. Die Rückbaukante wird hofseitig bei der Unterkante Decke über Kellergeschoss festgelegt.
Fachgerechte Verladung in Containermulden. Die unterschiedlichen Container sind mehrsprachig oder über Symbole zu kennzeichnen.

Abmessungen Zufahrt: Zufahrtsbreite 7,50 m, Gebäudebreite = 12,22 m. Grundfläche der Zufahrt beträgt somit 92 m². Deckendicke = 16 cm.

Bewehrungsgrade:
Decken (10,32cm²/m + Zulagen 4,52cm²;  7,74cm²/m + Zulagen 1,0cm²;  6,82cm²/m + Zulagen 3,46cm²); Fensterstürze (1,57cm²); Türstürze (4,65cm²); Stützen (17,64cm²) - normal bewehrt
Menge: 92,000 m²
Voraussichtliche Abrechnungsmenge: 92,000

**4.2.1.30 Aufschüttung Rampe [BA1.1]**
Verfüllung des Kellergeschosses im Bereich der Rampe mit Verfüllmaterial Kies-Sand-Gemisch (0/32mm).
Die Verfüllung der Rampe hat lagenweise mit einer max. Höhe von 20 cm zu erfolgen. Nach ca. 20 cm ist der Bereich zu verdichten. Die Rampe wird mit einem Gefälle von 12% gem. Kapitel "BA1.1-1.9.: Aufschüttung Kellergeschoss" des Rückbaukonzeptes hergestellt, da der Höhenversatz von der Franzstraße zum Schulhof ca. 1,50 m beträgt.
Die Verdichtung ist im Zuge der Eigenüberwachung zu protokollieren
Menge: 220,000 m³
Voraussichtliche Abrechnungsmenge: 220,000

#### Bereich 4.3 Rückbau [BA1.2]

*Hinweis: Hinweis Rückbau [BA 1.2]*
Nach Rückbau der Zufahrt und Einrichtung der Baustelleneinrichtungsfläche auf dem Schulhof wird das restliche Gebäude (Achse D-F'/1-3) der Schule unter dem Rückbauabschnitt BA 1.2 zurückgebaut. Der zugehörige Rückbauplan ist RP-105.

##### 4.3.1 Rückbau Dachkonstruktion

**4.3.1.10 Rückbau Dachrinne / Fallrohre [BA1.2-1]**
Rückbau der Dachrinnen und Fallrohre rückstandslos inklusive aller erforderlichen Nebenarbeiten sowie Verladung in Containermulde zur Entsorgung [BA1.2-1]. Die unterschiedlichen Container sind mehrsprachig oder über Symbole zu kennzeichnen.

Länge: ca. 50 m.
Menge: 50,000 m
Voraussichtliche Abrechnungsmenge: 50,000

**4.3.1.20 Rückbau Dacheindeckung [BA1.2-1]**
Rückbau der Hartdachdeckung aus Ziegel rückstandslos inklusive aller erforderlichen Nebenarbeiten sowie Verladung in Containermulde zur Entsorgung gemäß AVV-Nr. 17 01 07 [BA1.2-1]. Die unterschiedlichen Container sind mehrsprachig oder über Symbole zu kennzeichnen.
Menge: 380,000 m²
Voraussichtliche Abrechnungsmenge: 380,000

**4.3.1.30 Rückbau Dachdichtungsbahnen, Dachpappen [BA1.2-1]**
Rückbau Dachdichtungsbahnen, Dachpappen bzw. Dampfsperre teilweise mehrlagig, rückstandslos ausbauen inklusive aller erforderlichen Nebenarbeiten sowie Verladung in Containermulde zur Entsorgung [BA1.2-1]. Die unterschiedlichen Container sind mehrsprachig oder über Symbole zu kennzeichnen.
Menge: 380,000 m²
Voraussichtliche Abrechnungsmenge: 380,000

**4.3.1.40 Dachlattung entfernen [BA1.2-1]**
Rückbau der Unterdeckung der Dachlattung rückstandslos inklusive aller erforderlichen Nebenarbeiten sowie Verladung in Containermulde zur Entsorgung [BA1.2-1]. Die unterschiedlichen Container sind mehrsprachig oder über Symbole zu kennzeichnen.
Menge: 380,000 m²
Voraussichtliche Abrechnungsmenge: 380,000

**4.3.1.50 Rückbau Dachstuhl [BA1.2-1]**
Das Sparrendach besteht aus gleichen Gefachen. Im Zuge der Rückbauarbeiten können die hölzernen Gefache einzeln abgehoben und seitliche demontiert werden [BA1.2-1].
Alle erforderlichen Nebenarbeiten sowie Verladung in Containermulde zur Entsorgung gemäß AVV-Schlüssel der Altholzklasse IV sind einzukalkulieren. Die unterschiedlichen Container sind mehrsprachig oder über Symbole zu kennzeichnen.

Grundfläche der überspannten Decke des 2.OG beträgt 332m³.
Menge: 332,000 m²
Voraussichtliche Abrechnungsmenge: 332,000

##### 4.3.2 Rückbau Stb.-Konstruktion

**4.3.2.10 Rückbau Decken [BA1.2-2], [BA1.2-4], [BA1.2-6]**
Abbruch der Decken aus Stahlbeton in regelmäßigen Abschnitten.
Trennung von Beton und Bewehrungsstahl im zugetragenen Arbeitsbereich inklusive aller erforderlichen Nebenarbeiten sowie Verladung in Containermulde zur Entsorgung gemäß AVV-Nr. 17 01 01 und 17 04 05 bzw. im Falle von Gemische gemäß AVV-Nr. 17 01 07. Die unterschiedlichen Container sind mehrsprachig oder über Symbole zu kennzeichnen.

Deckensysteme: Einachsig gespannte Reinartz-Decke welche auf den tragenden Mauerwerkswänden aufliegen.
Deckendicke h = 16 cm.

Bewehrungsgrade:
Decken (10,32cm²/m + Zulagen 4,52cm²;  7,74cm²*m + Zulagen 1,0cm²); Unterzüge (6,16cm²); Balken 1.OG (18,65) - normal bewehrt
Menge: 315,000 m³
Voraussichtliche Abrechnungsmenge: 315,000

**4.3.2.20 Rückbau Stützen [BA1.2-3], [BA1.2-5], [BA1.2-7]**
Abbruch der Stützen aus Stahlbeton inklusive aller erforderlichen Nebenarbeiten und Arbeitsschutzmaßnahmen gemäß Rückbaukonzept, Verbringung aus dem Sanierungsbereich sowie Verladung in Containermulde zur Entsorgung gemäß AVV-Nr. 17 01 01 und 17 04 05. Die unterschiedlichen Container sind mehrsprachig oder über Symbole zu kennzeichnen.
Trennung von Beton und Bewehrungsstahl im zugetragenen Arbeitsbereich.
Die tragenden Stützen werden sukzessive mit den Geschossen zurückgebaut.

Abmessungen:
b/d/h = 0,31/0,38/3,50m, Anzahl = 29 Stk

Bewehrungsgrade:
Sützen (7,64cm²); Türstürze (4,65cm²) - normal bewehrt
Menge: 12,000 m³
Voraussichtliche Abrechnungsmenge: 12,000

**4.3.2.30 Händischer Rückbau Bestandswände Achse D/1-3**
Händischer Abbruch der Wand vor dem Bestandsgiebel (Erweiterungsbau BA 3) inklusive aller erforderlichen Nebenarbeiten. Der Bauschut dieser Wand ist der Verwertung zuzuführen.

Wanddicke = 0,40m, Höhe = 3,50m, Länge 8,70m
Menge: 36,000 m³
Voraussichtliche Abrechnungsmenge: 36,000

##### 4.3.3 Rückbau Mauerwerk

**4.3.3.10 Rückbau MW Wände [BA1.2-3], [BA1.2-5], [BA1.2-7]**
Abbruch der Wände aus Mauerwerk inklusive aller erforderlichen Nebenarbeiten und Arbeitsschutzmaßnahmen gemäß Rückbaukonzept, Verbringung aus dem Sanierungsbereich sowie Verladung in Containermulde zur Entsorgung gemäß AVV-Nr. 17 01 07. Die unterschiedlichen Container sind mehrsprachig oder über Symbole zu kennzeichnen.

Wanddicken = 24cm, 11,5cm
Menge: 200,000 m³
Voraussichtliche Abrechnungsmenge: 200,000

**4.3.3.20 Rückbau Klinkerverblendung [BA1.2-V3]**
Fachgerechter händischer Rückbau des straßenseitigen Verblendmauerwerks zur Wiederverwertung inklusive aller erforderlichen Nebenarbeiten sowie Verbringung in den vorgesehen Aufbereitungsbereich. Die Steine sind zu säubern und auf Paletten in ganze und halbe Steine sortiert zu stapeln. Es ist angestrebt im der Sinne der Nachhaltigkeit eine möglichst hochwertige Verwertung der Ziegelsteine zu erreichen.
Abmessungen Mauersteine 240 x 115 x 71 mm.
Mauerwerksdicke b = 36,5 cm.

Übergabe gem. Abstimmung und Angaben AG an:
Urban Mining Hub im C-Werk
Philipsstraße 15
52068 Aachen
Anlieferung über Pforte 2 in Halle 62b 4a(1)
Menge: 350,000 m²
Voraussichtliche Abrechnungsmenge: 350,000

#### Bereich 4.4 Rückbau [BA 2]

*Hinweis: Hinweis Rückbau [BA 2]*
Der Rückbau der Turnhalle [BA2] (Achsen A-D/3-8) erfolgt, nach Beendigung des Rückbauabschnittes BA 1.2, von der Schulhofseite aus. Die prinzipielle Abbruchrichtung wird quer zur Halle vorgegeben, d.h. von der Schulhofseite in Richtung Franz, gemäß Rückbauplan RP-201. Die Abstützungen dieser Maßnhame sind im Plan PR-202 dargestellt.

##### 4.4.1 Rückbau Dachkonstruktion

**4.4.1.10 Ausbau Lichtkuppeln**
Ausbau aller Lichtkuppeln, inklusive aufnehmen aller Verbindungsmittel und der fachgerechten Materialtrennung der Elemente sowie aller erforderlichen Nebenarbeiten sowie Verladung in Containermulde zur Entsorgung. Die unterschiedlichen Container sind mehrsprachig oder über Symbole zu kennzeichnen.

Anzahl: 10 Stück
Ort: Waschraum 01.01.004 (1x Lichtkuppel 155/155cm), Flur 02.01.001 (3x Lichtkuppel 95/95cm), Umkleide Jungen 02.01.002 (2x Lichtkuppel  125/125cm), Umkleide Mädchen 02.01.007 (2x Lichtkuppel 125/125cm), Flur 02.01.006 (2x Lichtkuppel 95/95cm)
Menge: 10,000 Stk
Voraussichtliche Abrechnungsmenge: 10,000

**4.4.1.20 Rückbau Dachrinne / Fallrohre [BA2-1]**
Rückbau der Dachrinnen und Fallrohre rückstandslos inklusive aller erforderlichen Nebenarbeiten sowie Verladung in Containermulde zur Entsorgung gem. [BA2-1]. Die unterschiedlichen Container sind mehrsprachig oder über Symbole zu kennzeichnen.

Länge: 90 m.
Menge: 90,000 m
Voraussichtliche Abrechnungsmenge: 90,000

**4.4.1.30 Rückbau Dachdichtungsbahnen, Dachpappen [BA2-1]**
Rückbau Dachdichtungsbahnen, Dachpappen bzw. Dampfsperre teilweise mehrlagig, rückstandslos ausbauen inklusive aller erforderlichen Nebenarbeiten sowie Verladung in Containermulde zur Entsorgung [BA2-1]. Die unterschiedlichen Container sind mehrsprachig oder über Symbole zu kennzeichnen.
Menge: 475,000 m²
Voraussichtliche Abrechnungsmenge: 475,000

**4.4.1.40 Rückbau Siporex-Platten [BA2-1]**
Rückbau der Siporex-Platten inklusive aller erforderlichen Nebenarbeiten sowie Verladung in Containermulde zur Entsorgung gem. AVV-Nr. 17 01 07 [BA2-1]. Die unterschiedlichen Container sind mehrsprachig oder über Symbole zu kennzeichnen.

Ort: Dachdecke Turnhalle. Die Dachdecke der Nebenräume besteht aus Stahlbetonplatten.

Abmessungen: 24,53m x 12,69m = 311,23m²
Menge: 312,000 m²
Voraussichtliche Abrechnungsmenge: 312,000

##### 4.4.2 Rückbau Stb.- und MW-Konstruktionen

**4.4.2.10 Ausbau Stahlbetonbinder [BA2-2]**
Stahlbetonbinder fachgerecht seitlich lagern und ggfs. zuschneiden inklusive aller erforderlichen Nebenarbeiten sowie Verladung in Containermulde zur Entsorgung gemäß AVV-Nr. 17 01 07. Die unterschiedlichen Container sind mehrsprachig oder über Symbole zu kennzeichnen.
Trennung von Beton und Bewehrungsstahl im zugetragenen Arbeitsbereich.

Abheben der Stahlbetonbinder mittels Kran.
Die Position des Krans ist dem BE-Plan gem. Anlage zu entnehmen.
Zuschneiden der Stahlbetonbinder in transportfähige Stücke, zu Trennung von Beton und Bewehrungsstahl im zugetragenen Arbeitsbereich sowie Verladung in Containermulde zur Entsorgung gemäß AVV-Nr. 17 01 07.
Trennung von Beton und Bewehrungsstahl im zugetragenen Arbeitsbereich.

Abmessungen der Binder:
Länge = 12,40 m
Breite = 0,40 + 0,15 m
Höhe = 1,00 m
Anzahl = 4 Stück

Bewehrungsgrade:
17,40cm²; 17,40cm²; 18,80cm² - normal bewehrt
Menge: 10,000 m³
Voraussichtliche Abrechnungsmenge: 10,000

**4.4.2.20 Rückbau Randbalken [BA2-3]**
Rückbau des hofseitigen horizontalen Randbalkens aus Stahlbeton inklusive aller erforderlichen Nebenarbeiten sowie Verladung in Containermulde zur Entsorgung gemäß AVV-Nr. 17 01 01 und 17 04 05. Die unterschiedlichen Container sind mehrsprachig oder über Symbole zu kennzeichnen.
Trennung von Beton und Bewehrungsstahl im zugetragenen Arbeitsbereich.

Ort: Achsen B/3-8 und D/3-8

Abmessungen:
Länge = 24,50 m; Höhe = 0,80 m; Breite =  0,40 m
Anzahl: 2 Stück

Bewehrungsgrad:
31,60cm² - normal bewehrt
Menge: 16,000 m³
Voraussichtliche Abrechnungsmenge: 16,000

**4.4.2.30 Rückbau Stützen [BA2-4]**
Abbruch der lastfreien Stützen aus Stahlbeton inklusive aller erforderlichen Nebenarbeiten sowie Verladung in Containermulde zur Entsorgung gemäß AVV-Nr. 17 01 01 und 17 04 05. Die unterschiedlichen Container sind mehrsprachig oder über Symbole zu kennzeichnen.
Trennung von Beton und Bewehrungsstahl im zugetragenen Arbeitsbereich.

Ort: Achsen D/4-7

Abmessungen:
Breite = 0,40 m; Dicke = 0,30 m; Höhe = 5,45 m
Anzahl: 4 Stück

Bewehrungsgrade:
28,2cm²; 9,9cm²; 4x 7,6cm²; 24,1cm²; 29,6cm² - normal bewehrt
Menge: 3,000 m³
Voraussichtliche Abrechnungsmenge: 3,000

**4.4.2.40 Rückbau Randbalken Giebelseite [BA2-5]**
Rückbau der Randbalken der Giebelseiten inklusive aller erforderlichen Nebenarbeiten sowie Verladung in Containermulde zur Entsorgung gemäß AVV-Nr. 17 01 01 und 17 04 05. Die unterschiedlichen Container sind mehrsprachig oder über Symbole zu kennzeichnen.
Trennung von Beton und Bewehrungsstahl im zugetragenen Arbeitsbereich.

Ort: Achsen A-D/3 und A-D/8

Abmessungen:
Länge = 12,70 m; Höhe = 0,80-1,00 m; Breite =  0,44 m
Anzahl: 2 Stück
Menge: 10,000 m³
Voraussichtliche Abrechnungsmenge: 10,000

**4.4.2.50 Rückbau hintere Nebenräume des Anbaus [BA2-6]**
Sukzessiver Rückbau der hinteren Nebenräume des Anbaus aus Stahlbeton und Mauerwerk inklusive aller erforderlichen Nebenarbeiten sowie Verladung in Containermulde zur Entsorgung gemäß AVV-Nr. 17 01 01 und 17 04 05 sowie AVV-Nr. 17 01 07. Die unterschiedlichen Container sind mehrsprachig oder über Symbole zu kennzeichnen.
Trennung von Beton und Bewehrungsstahl im zugetragenen Arbeitsbereich.

Hinweis: Der Rückbau der Nebenräume siowie die angrenzende Giebelseite der Turnhalle erfolgt je Geschoss wechselweise. Zunächst erfolgt der Rückbau der Giebelseite der Turnhalle bis OK 1.OG der Nebenräume. Anschließend wird die Decke der Nebenräume h = 16 cm abgebrochen und im weiteren die Ausmauerungen der Giebelwand sowie die restlichen Bauteile des 1.OG. Derselbe Ablauf erflogt anschließend im Erdgeschoss. Die Abhängigkeiten der Bauteile sond örtlich zur verifizieren

Die Stahlbetonwand an der MW-Schwergewichtswand wird gem. den Verstärkungsmaßnahmen unter [BA2-3.2] gesichert.

Ort: oberhalb Achse A-D/8

Abmessungen:
MW-Wand Hofseite: Breite = 0,24 m; Länge = 4,20 m; Höhe =  ca. 5,00 m; Fläche = 21 m²; Volumen = 5,04 m³
Decke 1. OG: Dicke 0,16 cm; Fläche =  ca. 20,00 m²; Volumen = 3,20 m³
Decke EG: Dicke 0,16 cm; Fläche ca. 10,00 m²; Volumen = 1,60 m³
Giebelwand: Breite Turnhalle = 0,24 m; Breite Anbau = 0,12 m; Länge = 12,05 m; Höhe =  ca. 5,50 m; Fläche = ca. 66,30 m²; Volumen = ca. 24 m³

Bewehrungsgrad:
Decke (5,65cm²/m + Zulagen 4,5cm²) - normal bewehrt
Menge: 34,000 m³
Voraussichtliche Abrechnungsmenge: 34,000

**4.4.2.60 Rückbau Stützen Giebelseite [BA2-7]**
Abbruch der Giebel-Stützen aus Stahlbeton inklusive aller erforderlichen Nebenarbeiten sowie Verladung in Containermulde zur Entsorgung gemäß AVV-Nr. 17 01 01 und 17 04 05. Die unterschiedlichen Container sind mehrsprachig oder über Symbole zu kennzeichnen.
Trennung von Beton und Bewehrungsstahl im zugetragenen Arbeitsbereich.

Ort: Achsen A-D/3 und A-D/8

Abmessungen:
Breite = 0,44 m; Dicke = 0,40 m; Höhe = 5,45 m
Anzahl: 2 Stück

Bewehrungsgrad: 13,60cm² - normal bewehrt
Menge: 2,000 m³
Voraussichtliche Abrechnungsmenge: 2,000

**4.4.2.70 Rückbau Dachdecke Nebenräume [BA2-8]**
Abbruch der Decken aus Stahlbetonplatten abschnittsweise inklusive aller Nebenarbeiten sowie Verladung in Containermulde zur Entsorgung gemäß AVV-Nr. 17 01 01 und 17 04 05. Die unterschiedlichen Container sind mehrsprachig oder über Symbole zu kennzeichnen.
Die Dachdecke der seitlichen Nebenräume bestehen aus einachsig gespannten Stahlbetonplatten.
Trennung von Beton und Bewehrungsstahl im zugetragenen Arbeitsbereich.

Deckentyp: Einachsig gespannt
Deckendicke: Dachdecke = 16 cm

Ort: Achsen A-B/3-8

Abmessungen:
Länge = ca. 24,40 m; Breite = 4,75 m;  Dicke = 0,16 m;
Fläche = 102,5 m² (abzgl. Lichtkuppeln); Volumen = 16,40 m³

Bewehrungsgrad:
11,21cm²/m + Zulagen 2,20cm² - normal bewehrt
Menge: 16,400 m³
Voraussichtliche Abrechnungsmenge: 16,400

**4.4.2.80 Rückbau Stahlbetonwand (Innen) [BA2-9.1]**
Rückbau der innenliegenden Stahlbetonwand im 1. Obergeschoss Achse B inklusive aller erforderlichen Nebenarbeiten sowie Verladung in Containermulde zur Entsorgung gemäß AVV-Nr. 17 01 01 und 17 04 05. Die unterschiedlichen Container sind mehrsprachig oder über Symbole zu kennzeichnen.
Trennung von Beton und Bewehrungsstahl im zugetragenen Arbeitsbereich.

Abmessungen:
Höhe = 2,86 m; Breite = 0,24 m; Länge = 24,00 m; Volumen =  16,50 m³

Bewehrungsgrad:
20,1cm²/m - normal bewehrt
Menge: 16,500 m³
Voraussichtliche Abrechnungsmenge: 16,500

**4.4.2.90 Rückbau Außenwand bis OK Decke EG [BA2-9.2]**
Rückbau der außenliegenden Stahlbetonwand Achse A im 1. Obergeschoss bis OKD Erdgeschoss inklusive aller erforderlichen Nebenarbeiten sowie Verladung in Containermulde zur Entsorgung gemäß AVV-Nr. 17 01 01 und 17 04 05. Die unterschiedlichen Container sind mehrsprachig oder über Symbole zu kennzeichnen.
Trennung von Beton und Bewehrungsstahl im zugetragenen Arbeitsbereich.

Abmessungen:
Höhe = 2,86 m; Breite = 0,24 m; Länge = 24,00 m; Volumen =  16,50 m³

Hinweis:
Der Bereich der Stahlbetonwand im Erdgeschoss wird aufgrund der Nachbarbeauung zum späteren Zeitpunkt händisch rückgebaut.

Bewehrungsgrad:
16,70cm²/m - normal bewehrt
Menge: 16,500 m³
Voraussichtliche Abrechnungsmenge: 16,500

**4.4.2.100 Rückbau Rückbau Decke EG [BA2-10.1]**
Rückbau der Decke des Erdgeschosses nach Entfernen aller Abstützungen inklusive aller erforderlichen Nebenarbeiten sowie Verladung in Containermulde zur Entsorgung gemäß AVV-Nr. 17 01 01 und 17 04 05. Die unterschiedlichen Container sind mehrsprachig oder über Symbole zu kennzeichnen.
Trennung von Beton und Bewehrungsstahl im zugetragenen Arbeitsbereich.

Deckentyp: Einachsig gespannt
Deckendicke: Decke = 18 cm

Ort: Achsen A-B/3-8

Abmessungen:
Länge = ca. 24,40 m; Breite = 4,75 m;  Dicke = 0,18 m;
Fläche = 105,00 m² (abzgl. Deckendurchbrüche der Treppenäufe = 2*5,57 m²); Volumen = 18,90 m³

Bewehrungsgrade:
7,97cm²/m; Zulagen (2,82cm²; 2,40cm²; 3,93cm²) - normal bewehrt
Menge: 18,900 m³
Voraussichtliche Abrechnungsmenge: 18,900

**4.4.2.110 Rückbau Treppenläufe**
Rückbau der Treppenläufe inklusive aller erforderlichen Nebenarbeiten sowie Verladung in Containermulde zur Entsorgung gemäß AVV-Nr. 17 01 01 und 17 04 05. Die unterschiedlichen Container sind mehrsprachig oder über Symbole zu kennzeichnen.
Trennung von Beton und Bewehrungsstahl im zugetragenen Arbeitsbereich.

Ort: Flur 02.00.005 auf 02.01.001, Achsen A-B/7-8; Flur 02.00.001 auf 02.01.006, Achsen A-B/3-4.
Abmessungen: 4,35m x 1,28m; Fläche = 5,60 m²

Bewehrungsgrad:
8,70cm² - normal bewehrt
Menge: 2,000 Stk
Voraussichtliche Abrechnungsmenge: 2,000

**4.4.2.120 Händischer Rückbau an Bestandswand Achse A [BA2-10.2]**
Händischer Abbruch der Stb.-Wand am Bestand der Nachbarbebauung inklusive aller erforderlichen Nebenarbeiten. Der Bauschut dieser Wand ist der Verwertung zuzuführen sowie Verladung in Containermulde zur Entsorgung gemäß AVV-Nr. 17 01 01 und 17 04 05. Die unterschiedlichen Container sind mehrsprachig oder über Symbole zu kennzeichnen.

Bewehrungsgrad:
16,70cm²/m - normal bewehrt
Menge: 42,000 m³
Voraussichtliche Abrechnungsmenge: 42,000

**4.4.2.130 Rückbau Dämmplatte + Pappe zum Bestand Achse A**
Rückbau der Dämmplatten sowie der Pappe zum Bestand inkl. aller Nebenarbeitungen sowie Verladung in Conainermulden zur Entsorgung gem. AVV-Nr. 17 09 04. Die unterschiedlichen Container sind mehrsprachig oder über Symbole zu kennzeichnen.

Fläche = 140,00 m²
Menge: 140,000 m²
Voraussichtliche Abrechnungsmenge: 140,000

**4.4.2.140 Rückbau Gründung [BA2-11]**
Rückbau der Gründung bestehend aus Bodenplatte, Streifenfundamente, Pappe mit Isolieranstrich und Sauberkeitsschicht inklusive aller erforderlichen Nebenarbeiten sowie Verladung in Containermulde zur Entsorgung gemäß AVV-Nr. 17 01 01 und 17 04 05. Die unterschiedlichen Container sind mehrsprachig oder über Symbole zu kennzeichnen.
Trennung von Beton und Bewehrungsstahl im zugetragenen Arbeitsbereich.

Abmessungen:
Bodenplatte: 16cm Betonboden, 1cm Pappe + Isolieranstrich, 10cm Beton-Ausgleich; Dicke = 26cm; Fläche = 440m²;  Volumen = 114,40m³, Achsen A-D/3-8
Streifenfundament Achse D: 50/70cm, Länge = ca. 29,5m; Volumen = 10,33m³
Streifenfundamente Achse B: 100/60cm, Länge = ca. 7,00 m+ 6,04m; Volumen = 7,83m³
Streifenfundamente Achse B-C: 40/30cm, Länge = 0,80m + 0,80m + 6,70m + 4,30m + 4,30m + 5,64m + 1,00m; Volumen =  2,83m³
Streifenfundament Achse 8: 50/30cm, Länge = 11,67m; Volumen = 1,75m³

Hinweis: Gemäß Bestandsplanung könnte unterhalb der Turnhalle ein Schacht zur Belüftung vorliegen. Bei einem vorfinden dieses Schachtes, ist dieser ebenfalls im Rahmen dieser Position fachgerecht rückzubauen.

Bewehrungsgrade:
Streifenfundamente  (4,8cm²; 6,3cm²; 31,4cm²/m; 5,7cm²); Bodenplatte (3,4cm²/m) - normal bewehrt
Menge: 140,000 m³
Voraussichtliche Abrechnungsmenge: 140,000

#### Bereich 4.5 Rückbau [BA 3]

*Hinweis: Hinweis Rückbau [BA 3]*
Der Rückbau des Erweiterungsbaus (Achsen A-D/1'-3) kann, nach Beendigung des Rückbauabschnittes BA 2, aus Richtung Turnhalle und aus Richtung Grundschule (für die Deckenfelder) erfolgen.

##### 4.5.1 Rückbau nicht tragende Fassadenelemente

**4.5.1.10 Rückbau Waschbetonplatten [BA3-V3.1]**
Abbruch der Waschbetonplatten Achse 1' inklusive aller erforderlichen Nebenarbeiten sowie Verladung in Containermulde zur Entsorgung gemäß AVV-Nr. 17 01 07. Die unterschiedlichen Container sind mehrsprachig oder über Symbole zu kennzeichnen.

Hinweis: Im Zuge des Rückbaus sind ebenfalls die Mörtel und Heraklit Schicht abzubrechen und gem. AVV-Nr. 17 01 07 sowie 17 09 04zu entsorgen.

Abmessungen Waschbetonplatten im Bereich der Brüstungen EG, 1.OG, 2.OG:
h = 1,25m, b = 2,40m, d = 0,12m, Fläche = 3,00m²,
Volumen = 0,36m³, Gewicht = ca. 800kg
Anzahl = 25 Stück

Abmessungen Waschbetonplatten der Traufe 2.OG:
h = 0,50m (UK Traufe 2.OG), b = 2,40m, d = 0,12m,
Fläche = 1,20m², Volumen = 0,144m³, Gewicht = ca. 320kg
Anzahl = 12 Stück
Menge: 11,000 m³
Voraussichtliche Abrechnungsmenge: 11,000

**4.5.1.20 Rückbau Klinkerverblendung [BA3-V3.2]**
Rückbau des Turnhallenseitigen Verblendmauerwerks im 2. OG Achse A-D/3 inklusive aller erforderlichen Nebenarbeiten sowie Verbringung in Containermulde zur Entsorgung gem. AVV-Nr. 17 01 07. Die unterschiedlichen Container sind mehrsprachig oder über Symbole zu kennzeichnen.
Abmessungen Mauersteine 240 x 115 x 71 mm.
Mauerwerksdicke b = 36,5 cm.
Menge: 42,000 m²
Voraussichtliche Abrechnungsmenge: 42,000

##### 4.5.2 Rückbau Dachkonstruktion Achsen A-D/1'-3

**4.5.2.10 Rückbau Dachrinne / Fallrohre [BA3-1]**
Rückbau der Dachrinnen und Fallrohre rückstandslos inklusive aller erforderlichen Nebenarbeiten sowie Verladung in Containermulde zur Entsorgung [BA3-1]. Die unterschiedlichen Container sind mehrsprachig oder über Symbole zu kennzeichnen.

Länge: 50 m.
Menge: 50,000 m
Voraussichtliche Abrechnungsmenge: 50,000

**4.5.2.20 Rückbau Dacheindeckung [BA3-1]**
Rückbau der Hartdachdeckung aus Ziegel rückstandslos inklusive aller erforderlichen Nebenarbeiten sowie Verladung in Containermulde zur Entsorgung gemäß AVV-Nr. 17 01 07 [BA3-1]. Die unterschiedlichen Container sind mehrsprachig oder über Symbole zu kennzeichnen.
Menge: 250,000 m²
Voraussichtliche Abrechnungsmenge: 250,000

**4.5.2.30 Rückbau Dachdichtungsbahnen, Dachpappen [BA3-1]**
Rückbau Dachdichtungsbahnen, Dachpappen bzw. Dampfsperre teilweise mehrlagig, rückstandslos ausbauen inklusive aller erforderlichen Nebenarbeiten sowie Verladung in Containermulde zur Entsorgung [BA3-1]. Die unterschiedlichen Container sind mehrsprachig oder über Symbole zu kennzeichnen.
Menge: 250,000 m²
Voraussichtliche Abrechnungsmenge: 250,000

**4.5.2.40 Dachlattung entfernen [BA3-1]**
Rückbau der Unterdeckung der Dachlattung rückstandslos inklusive aller erforderlichen Nebenarbeiten sowie Verladung in Containermulde zur Entsorgung [BA1.2-1]. Die unterschiedlichen Container sind mehrsprachig oder über Symbole zu kennzeichnen.
Menge: 250,000 m²
Voraussichtliche Abrechnungsmenge: 250,000

**4.5.2.50 Rückbau Dachstuhl [BA3-1]**
Rückbau des Dachtragwerks inklusive Zerlegung in transportfähige Stücke.
Alle erforderlichen Nebenarbeiten sowie Verladung in Containermulde zur Entsorgung gemäß AVV-Schlüssel der Altholzklasse IV sind einzukalkulieren. Die unterschiedlichen Container sind mehrsprachig oder über Symbole zu kennzeichnen.

Das Dachtragwerk besteht aus einem hölzernen Pfettendach, welches die darunterliegende Stahlbetondecke des 2.Obergeschosses überspannt. Die Mittel- und Firstpfetten werden von Stielen gestützt. Die Dachform ist, zum Franz hin, ein einseitiges Walmdach.

Bestandteile:
Sparren 6/12cm (e=50cm); Firstpfette 12/18cm; Mittelpfette 12/18cm; Pfosten 12/10cm; Fußpfette 12/14cm,
Gratsparren 6/18cm, Zangen 6/12cm, Kopfbänder 10/12cm, Schewllen 12/18cm.
Abstand Sparrengefache e = 50cm.
Grundfläche der überspannten Flächen = 210m².

Hinweis: Das Winkelprofil L 120/120/10mm sowie die Heraklit Dämmung unterhalb der Fußpfette ist im Zuge des Rückbaus des Dachtragwerks mit zu demontieren und gem. AVV-Nr. 17 04 05 sowie 17 09 04 zu entsorgen.
Menge: 210,000 m²
Voraussichtliche Abrechnungsmenge: 210,000

##### 4.5.3 Rückbau Stb.-Konstruktion Achsen A-D/1'-3

**4.5.3.10 Rückbau Decken inkl. Randbalken, UZ [BA3-2], [BA3-4], [BA3-6]**
Abbruch der einachsig gespannten Decken und Randbalken aus Stahlbeton inklusive aller erforderlichen Nebenarbeiten sowie Verladung in Containermulde zur Entsorgung gemäß AVV-Nr. 17 01 01 und 17 04 05. Die unterschiedlichen Container sind mehrsprachig oder über Symbole zu kennzeichnen.
Im Zuge der Rückbauarbeiten ist darauf zu achten, dass die gesamte Tragsturktur, insbesondere der Decken, von der Giebelseite BA 1 aus, zurückgebaut wird. Die Geschossdecken wird in 7 regelmäßigen Abschnitten zurückgebaut.

Die Decken lagern straßenseitig je Geschoss auf einen Betonriegel auf, welche die Last in die Stahlbetonstützen einleitet. Das Mittelauflager wird von einer tragenden Mauerwerkswand gebildet.
Mit dem Rückbau der Geschossdecke [BA3-2], [BA3-4] und [BA3-6] wird der Randbalken zeitgleich abgebrochen. Der Rückbau erfolgt in Abwechselung mit den lastfreien Mittelwände und Stützen [BA3-3], [BA3-5] und [BA3-7] ebenenweise.

Trennung von Beton und Bewehrungsstahl im zugetragenen Arbeitsbereich.

Abmessungen:
Deckendicke = 25cm,
Fläche EG = 210m²,
Fläche 1.OG = 210m²
Fläche 2.OG = 210m²
Randbalken 41/30cm - Deckengleich, l = 18,60m
Unterzug Achse 2' 84,5/60 cm, l = 15m
Volumen = 178m³

Bewehrungsgrade:
Decken (13,23cm²/m + 18,80cm²/m + 15,54cm²/m + 13,95cm² /m + 13,97cm²/m + Zulagen (6,02cm² + 6,82cm²)); Randbalken (7,90cm² + 6,40cm² + 20,20cm² + 15,20cm²); Unterzüge (3,00cm² + 31,90cm²) - normal bewehrt

Zurodnung Geschosse:
2.OG  - [BA3-2]
1.OG  - [BA3-4]
EG  - [BA3-6]

Hinweis: Im Zuge dieser Arbeiten sind zusätzlich die vorzufindenen Stahlbetonunterzüge auszubauen.
Menge: 180,000 m³
Voraussichtliche Abrechnungsmenge: 180,000

**4.5.3.20 Rückbau vertikale Tragglieder [BA3-3], [BA3-5], [BA3-7]**
Abbruch der lastfreien Mittelwände und Stützen aus Stahlbeton und Mauerwerk inklusive aller erforderlichen Nebenarbeiten sowie Verladung in Containermulde zur Entsorgung gemäß AVV-Nr. 17 01 01, 17 04 05 und 17  01 07. Die unterschiedlichen Container sind mehrsprachig oder über Symbole zu kennzeichnen.
Im Zuge der Rückbauarbeiten ist darauf zu achten, dass die gesamte Bauteile sukzessive rückgebaut werden.

Der Rückbau erfolgt in Abwechselung mit den Geschossdecken [BA3-2], [BA3-4] und [BA3-6] ebenenweise.

Trennung der Baustoffe im zugetragenen Arbeitsbereich.

Abmessungen Bauteile:
Brüstungen EG (MW): h = 0,92m, b = 2,00m, d =  0,16cm, Anzahl = 5 Stk
Brüstungen 1.OG (MW): h = 0,92m, b = 2,00m, d = 0,16cm,
Anzahl = 6 Stk
Brüstungen 2.OG (MW): h = 0,92m, b = 2,00m, d = 0,16cm,
Anzahl = 11 Stk
Mittelwände EG (MW): d = 0,24m, h = 3,50m, l =  55 m
Mittelwände 1.OG (MW): d = 0,24m, h = 3,50m, l =  45 m
Mittelwände 2.OG (MW): d = 0,24m, h = 3,50m, l =  35 m
Stützen EG (Stb.):
Achse 1': b/d/h = 0,40/0,41/3,50m, Volumen = 0,58m³,
Anzahl = 8 Stk;
Achse 2': b/d = (0,365/0,24m, 0,175-0,235/0,605),
h = 3,50m, Volumen = 0,70m³, Anzahl = 4 Stk;
Achse 2': b/d = (0,315/0,24m, 0,24/0,605),
h = 3,50m, Volumen = 0,78m³, Anzahl = 1 Stk
Stützen 1.OG (Stb.):
Achse 1': b/d/h = 0,40/0,41/3,50m, Volumen = 0,58m³,
Anzahl = 8 Stk;
Achse 2': b/d = (0,365/0,24m, 0,175-0,235/0,605),
h = 3,50m, Volumen = 0,70m³, Anzahl = 4 Stk
Stützen 2.OG (Stb.):
Achse 1': b/d/h = 0,40/0,41/3,50m, Volumen = 0,58m³,
Anzahl = 14 Stk;
Achse 2': b/d = (0,365/0,24m, 0,175-0,235/0,605),
h = 3,50m, Volumen = 0,70m³, Anzahl = 4 Stk

Abbruch Stb. = 27m³
Abbruch MW = 133m³

Bewehrungsgrade:
Sützen außen (10,20cm² + 7,90cm² + 6,40cm²); Stützen innen (27,60cm² + 17,90cm² + 22,00cm² + 25,30cm²); Pfeiler (15,40cm²); Fensterstürze (5,70cm²) - normal bewehrt

Zurodnung Geschosse:
2.OG  - [BA3-3]
1.OG  - [BA3-5]
EG  - [BA3-7]
Menge: 160,000 m³
Voraussichtliche Abrechnungsmenge: 160,000

**4.5.3.30 Rückbau Gründung [BA3-8]**
Rückbau der Gründung bestehend aus Bodenplatte, Streifenfundamente, Pappe mit Isolieranstrich und Sauberkeitsschicht inklusive aller erforderlichen Nebenarbeiten sowie Verladung in Containermulde zur Entsorgung gemäß AVV-Nr. 17 01 01 und 17 04 05. Die unterschiedlichen Container sind mehrsprachig oder über Symbole zu kennzeichnen.
Trennung von Beton und Bewehrungsstahl im zugetragenen Arbeitsbereich.

Abmessungen:
Bodenplatte: 16cm Betonboden, 1cm Pappe + Isolieranstrich, 10cm Beton-Ausgleich; Dicke = 26cm; Fläche = 180m²;  Volumen = 46,8m³
Streifenfundament Achse 1': Stb.: 50/70cm, Länge = 18,40m, Volumen = 6,44³; Beton: 40/80cm, Volumen = 5,90m³
Streifenfundament Achse 2': 140/30cm, Länge = 17,55 m; Volumen = 7,37m³
Streifenfundament Achse 3: 70/70cm, Länge = 17,39m; Volumen = 8,52m³
Streifenfundament Achse A-B:  Stb.: 24/70cm, Länge = 6,85m, Volumen = 1,15³; Beton: 40/30cm, Volumen = 0,83m³
Streifenfundament Achse A: 45/70cm, Länge = 11,65m; Volumen = 3,67m³

Bewehrungsgrade:
Streifenfundamente  (4,8cm² + 6,3cm² + 31,4cm²/m + 9,00cm² + 5,7cm²); Bodenplatte (3,4cm²/m) - normal bewehrt
Menge: 85,000 m³
Voraussichtliche Abrechnungsmenge: 85,000

##### 4.5.4 Rückbau Stahlträger

**4.5.4.10 Rückbau Stahlträger**
Demontage der Stahlträger inklusive Schneiden und alle erforderlichen Nebenarbeiten sowie Verladung in Containermulde zur Entsorgung gemäß AVV-Nr. 17 04 05. Die unterschiedlichen Container sind mehrsprachig oder über Symbole zu kennzeichnen.

I 140:
Die 2 x I 140 sind mit 4 x M16 (e = 80 cm) inkl. Verbindungsrohe (25 x 2,0 mm) verbolzt. Das ummantelte Streckmetall sowie das Entfernen der Auflagerplatten (250/350/10mm; 300/350/10mm) inklusive.
Anzahl: 4 x I 140, Länge = 3100 mm
Ort: EG + 1.OG Übergang Erweiterungsbau - Grundschule Flur 01.00.029. Achsen D/2'-3.

I 120:
Die 2 x I 120 sind mit 4 x M16 (e = 80 cm) inkl. Verbindungsrohe (25 x 2,0 mm) verbolzt. Das ummantelte Streckmetall inklusive.
Anzahl: 4 x I 120, Länge = 3000 mm
Ort: 2.OG Übergang Erweiterungsbau - Grundschule Flur 01.00.029. Achsen D/2'-3.

I260:
Die 2 x I 260 sind mit 4 x M20 (e = 100 cm) inkl. Verbindungsrohe (30 x 2,5 mm) verbolzt. Das ummantelte Streckmetall sowie das Entfernen der Auflagerplatten (2x600/240/10mm) inklusive.
Anzahl: 4 x I 260, Länge = 3700 mm
Ort: EG, 1.OG, Sturz im Flur  01.00.029. Achsen D-E/2.
Menge: 12,000 Stk
Voraussichtliche Abrechnungsmenge: 12,000

#### Bereich 4.6 Rückbau [BA 4]

##### 4.6.1 Rückbau Deckschicht Schulhof

*Hinweis: Hinweis Rückbau Deckschicht des Schulhofs*
Nach Rückbau der Grundschule (BA 1), der Turnhalle (BA 2) und dem Erweiterungsbau (BA 3) erfolgt die Freimachung des Außenbereiches.

**4.6.1.10 Rückbau Asphaltfläche Schulhof [BA4]**
Die vorhandene Deckschicht des Schulhos wird vollständig entfernt und in einem Haufwerk gelagert. Es wird von einer 15cm dicken Asphaltschicht ausgegangen. Nach Beprobung des Haufswerks kann das Material der Verwertung zugeführt werden.
Eventuell vorhandene Tragschichten sind ebenfalls auszubauen und in einem separaten Haufwerk zu sammeln. Nach Beprobung gem. Ersatzbaustoffverordnung (EBV) kann das Material ebenfalls der Verwertung zugeführt werden.
Menge: 630,000 m²
Voraussichtliche Abrechnungsmenge: 630,000

##### 4.6.2 Baugrubenaushub

*Hinweis: Hinweis Baugrubenaushub*
Nach Rückbau der oberirdischen Gebäudeteile (BA 1 bis BA 3) werden die  Abböschungen zum Kellergeschoss der Grundschule als Abschnitt 4 (BA 4) hergestellt.
Vor den Aushubarbeiten sind die Lichtschächte rückzubauen [BA5-V1]. Die Baugrube ist im Plan RP-401 dargestellt.

**4.6.2.10 Rückbau Pflaster [BA4]**
Pflaster des Bürgersteigs ausbauen, zur Wiederversetzung reinigen, lagern innerhalb der Baustelle und nach Beendigung der Arbeiten wieder einbauen. Inklusive Wiederherstellung Pflasterbett.
Menge: 125,000 m²
Voraussichtliche Abrechnungsmenge: 125,000

**4.6.2.20 Baugrubenaushub [BA4]**
Boden umliegend des Kellergeschosses lösen und profilgerecht ausheben. Das Aushubmaterial aus den Baustellenbereich abtransportieren.

Gemäß Bodengutachten ist mit folgenden Bodenaufbauten zu rechnen:
MP Aufschutt:
Z1.1 aufgrund des erhöhten TOC-Gehaltes im Feststoff
DK I aufgrund des Gehaltes an lipophiler Stoffe
BM-0 nach EBV
MP gewachsener Boden:
Z0* aufgrund der Gehalte an Kupfer, Nickel und Zink
DK 0 nach DebV
BM-0* nach EBV

Ausführung: geböscht inkl. 50cm Berme
Abmessungen Sohle l x b : 27,25 m x 21,50 m
Aushubtiefe : bis 3,30 m
Förderweg : max. 50 m

Hinweis:
Baugrubensohle liegt 20cm unterhalb der Bodenplatte.
Der Baugrubenaushub wird erst nach dem Rückbau der Lichtschächte [BA5-V1] vollzogen.
Menge: 300,000 m³
Voraussichtliche Abrechnungsmenge: 300,000

**4.6.2.30 Kabel (-trassen) sichern [BA4]**
Freigelegte Strom-, Kabel- bzw. Telekomleitung wie folgt sichern:
- Warnbänder u. dgl. abnehmen und seitlich lagern
- Leitung unterstützen und an Traversen aus Kantholz o.ä. abhängen; dabei Verbindungen besonders schützen
- Absperrbänder und Warnbeschilderung anbringen
- Grabensohle und Sandbett vor Verfüllung wieder herstellen
- Leitung hohlraumfrei und ohne mechanische Spannung mit Sand abdecken
- Warnband verlegen
Tiefe : bis ca. 1,50 m
Menge: 60,000 m
Voraussichtliche Abrechnungsmenge: 60,000

**4.6.2.40 Litzenanker Pos. 3 kappen [BA4]**
*** Bedarfsposition mit GB
Kappen eines möglichen Litzenankers mit der Position 3. Unter der Vorraussetzung der stattfindenden oder fertiggestellten Baumaßnahmen von VivaWest.
Menge: 1,000 Stk
Voraussichtliche Abrechnungsmenge: 1,000

#### Bereich 4.7 Rückbau [BA 5] Achsen D-G/1-3

##### 4.7.1 Rückbau Kellergeschoss

*Hinweis: Hinweis Rückbau Kellergeschoss*
Der Rückbau des Kellergeschosses kann, nach Entsorgung des Bauschutts, von Richtung Schulhof aus erfolgen.
Die vorgesetzten Lichtschächte sind, als vorbereitende Maßnahme BA5-V1 zum statischen Rückbau, abzubrechen.
Die temporären Abstützungs- und Sicherungsmaßnahmen im Kellergeschoss sind zu demontieren.
Die Rückbaugrenze wird ca. 20cm unterhalb der Unterkant der Streifenfundamente festgelegt. Rückbaurichtung und Reihenfollge ist der Rückbauplan RP-501 zur entnehmen.

**4.7.1.10 Ausbau Gitterroste [BA5-V1]**
Ausbau der vorhandenen Gitterroste inkl. Verbindungsmittel sowie Verladung in Containermulde zur Entsorgung.  Die unterschiedlichen Container sind mehrsprachig oder über Symbole zu kennzeichnen.

Abmessungen:
- 6 x ca. 70 cm x 70 cm
- 4 x ca. 64 cm x 125 cm

Fachgerechte Entsorgung als Abfall gem.
AVV-Schlüssel 17 04 05. Die Entsorgung wird gesondert vergütet.

Anzahl: 10 Stück
Ort: oberhalb der Lichtschächte der Grundschule
Menge: 10,000 Stk
Voraussichtliche Abrechnungsmenge: 10,000

**4.7.1.20 Rückbau Lichtschächte [BA5-V1]**
Abbruch der Lichtschächte aus Beton inklusive aller erforderlichen Nebenarbeiten  sowie Verladung in Containermulde zur Entsorgung gemäß AVV-Nr. 17 01 07 und 17 04 05. Die unterschiedlichen Container sind mehrsprachig oder über Symbole zu kennzeichnen.
Trennung von Beton und Bewehrungsstahl im zugetragenen Arbeitsbereich.

Abmessungen:
Franzstraße: Plattendicke = 0,15m, Wanddicke = 0,06m, Länge = 0,78m, Breite = 0,66m,  Höhe = 0,50-1,00m, Volumen = 0,17m³, Anzahl = 6 Stk
Lichtschächte Schulhofseite: Plattendicke = 0,10m, Wanddicke = 0,10m, Länge = 4,04m, Breite = 1,30m,  Höhe = 1,97m, Volumen = 1,58m³, Anzahl = 5 Stk
Luftschächte Schulhofseite: Plattendicke = 0,06m, Wanddicke 0,10m, Breite = 0,64m, Höhe = 1,37m, Öffnung = 0,60m x 0,90m = 0,54m², Volumen = 0,14m³, Anzahl = 4 Stk
Prismenabdeckung: 1,36m x 4,10m = 5,58m², Anzahl = 5 Stk
Menge: 9,050 m³
Voraussichtliche Abrechnungsmenge: 9,050

**4.7.1.30 Rückbau Kellerdecke [BA5-1]**
Abbruch der Kellerdecken aus Stahlbeton inklusive aller erforderlichen Nebenarbeiten sowie Verladung in Containermulde zur Entsorgung gemäß AVV-Nr. 17 01 01 und 17 04 05. Die unterschiedlichen Container sind mehrsprachig oder über Symbole zu kennzeichnen.
Der Rückbau erfolgt abschnittsweise.
Trennung von Beton und Bewehrungsstahl im zugetragenen Arbeitsbereich.

Deckentyp: Stahlbeton Reinartzdecke, d = 20cm.

Bewehrungsgrade:
Decken (3,46cm²/m; 6,82cm²/m + Zulagen 1,76cm²)
Menge: 45,000 m³
Voraussichtliche Abrechnungsmenge: 45,000

**4.7.1.40 Rückbau Kellerwände [BA5-2]**
Rückbau aller Kellerwände aus Mauerwerk inklusive aller erforderlichen Nebenarbeiten und Arbeitsschutzmaßnahmen gemäß Rückbaukonzept, Verbringung aus dem Sanierungsbereich sowie Verladung in Containermulde zur Entsorgung gemäß AVV-Nr. 17 01 07. Die unterschiedlichen Container sind mehrsprachig oder über Symbole zu kennzeichnen.

Abmessungen:
Innenwände:
d = 12cm, Länge = 30,00m, Höhe = 2,80m, Volumen = 6,40m³
d = 38cm, Länge = 76,84m, Höhe = 2,80m, Volumen = 77,45m³
Außenwände:
d = 51cm, Länge = 31,55m, Höhe = 2,80m, Volumen = 45m³

Bewehrungsgrade:
Unterzüge (4,52cm² + 6,79cm² + 4,52cm²), Randbalken (1,57cm²) - normal bewehrt
Menge: 130,000 m³
Voraussichtliche Abrechnungsmenge: 130,000

**4.7.1.50 Rückbau Gründung [BA5-3]**
Abbruch der Bodenplatte und der Streifenfundamente aus Kiesbeton, Sschlackenbeton und Stahlbeton inklusive aller erforderlichen Nebenarbeiten sowie Verladung in Containermulde zur Entsorgung gemäß AVV-Nr. 17 01 01 und 17 04 05 bzw. im Falle von Gemische gemäß AVV-Nr. 17 01 07. Die unterschiedlichen Container sind mehrsprachig oder über Symbole zu kennzeichnen.
Es wird eine Fundamentbreite von 55 cm angeommen, womit die Streifenfundamente als lastabtragende Gründungsform dient und die Bodenplatte konstruktiv angeschossen wurde. Dies ist örtlich zu verifizieren.

Trennung der Baustoffe im zugetragenen Arbeitsbereich.

Abmessungen:
Bodenplatte: 10cm Kiesbeton, 1cm Isolierschicht, 10cm Schlackenbeton, Volumen 50m³.
Streifenfundamente: b = 55cm, Höhe ist unbekannt, Länge vermutlich umlaufend = ca. 75m.

Hinweis: Die Rückbaugrenze wird ca. 20cm unterhalb der Unterkant der Streifenfundamente festgelegt.
Menge: 75,000 m³
Voraussichtliche Abrechnungsmenge: 75,000

##### 4.7.2 Baugrubenverfüllung Achsen D-G/1-3

**4.7.2.10 Baugrubenverfüllung [BA5-4]**
Verfüllung mit Verfüllmaterial (Kies-Sand-Gemisch (0/32mm)) gemäß der Abstimmung AG.
Die Verfüllung des Arbeitsraums hat lagenweise mit einer max. Höhe von 20 cm zu erfolgen. Nach ca. 20 cm ist der Bereich zu verdichten
Die Verdichtung ist im Zuge der Eigenüberwachung zu protokollieren
Durch diese oben beschriebene Forderung kann eine geringe Oberflächensetzung sichergestellt werden
Volumen 1300 m³
Menge: 1850,000 m³
Voraussichtliche Abrechnungsmenge: 1850,000

#### Bereich 4.8 Entsorgung [BA 1] bis [BA 5]

##### 4.8.1 Entsorgung

**4.8.1.10 Entsorgung gem. AVV-Nr. 17 01 01 Beton**
Beton (ohne Schadstoffe) ordnungsgemäß (AVV-Nr. 17 01 01) entsorgen inkl. Transport, aller erforderlichen Nebenarbeiten, Arbeitsschutmaßnahmen und Entsorgungskosten.

Die ordnungsgemäße Entsorgung ist durch Vorlage von Wiegescheinen zu belegen.
Menge: 1500,000 t
Voraussichtliche Abrechnungsmenge: 1500,000

**4.8.1.20 Entsorgung gem. AVV-Nr. 17 01 07 Gemische aus Beton, Ziegeln, Fliesen und Keramik**
Gemische aus Beton, Ziegeln, Fliesen und Keramik (ohne Schadstoffe) ordnungsgemäß (AVV-Nr. 17 01 07) entsorgen inkl. Transport, aller erforderlichen Nebenarbeiten, Arbeitsschutmaßnahmen und Entsorgungskosten.

Die ordnungsgemäße Entsorgung ist durch Vorlage von Wiegescheinen zu belegen.
Menge: 5,000 t
Voraussichtliche Abrechnungsmenge: 5,000

**4.8.1.30 Entsorgung gem. AVV-Nr. 17 02 01 Holz (Altholzklasse III + IV)**
Entsorgung von Holz der Altholzklasse III + IV ordnungsgemäß (AVV-Nr. 17 02 01); Baustoffe bestehend aus Holz entsorgen inkl. Transport, aller erforderlichen Nebenarbeiten, Arbeitsschutmaßnahmen und Entsorgungskosten.

Die ordnungsgemäße Entsorgung ist durch Vorlage von Wiegescheinen zu belegen.
Menge: 25,000 t
Voraussichtliche Abrechnungsmenge: 25,000

**4.8.1.40 Entsorgung gem. AVV-Nr. 17 03 02 Bitumengemische**
Entsorgung Bitumengemische mit Ausnahme derjenigen, die unter 17 03 01 fallen (ohne Schadstoffe) ordnungsgemäß (AVV-Nr. 17 03 02); Bitumengemische entsorgen inkl. Transport, aller erforderlichen Nebenarbeiten, Arbeitsschutmaßnahmen und
Entsorgungskosten.

Die ordnungsgemäße Entsorgung ist durch Vorlage von Wiegescheinen zu belegen.
Menge: 1,000 t
Voraussichtliche Abrechnungsmenge: 1,000

**4.8.1.50 Entsorgung gem. AVV-Nr. 17 04 05 Eisen und Stahl**
Entsorgung von Eisen und Stahl (ohne Schadstoffe) ordnungsgemäß (AVV-Nr. 17 04 05); Baustoffe aus Eisen udn Stahl entsorgen inkl. Transport, aller erforderlichen Nebenarbeiten, Arbeitsschutmaßnahmen und
Entsorgungskosten.

Die ordnungsgemäße Entsorgung ist durch Vorlage von Wiegescheinen zu belegen.
Menge: 150,000 t
Voraussichtliche Abrechnungsmenge: 150,000

**4.8.1.60 Entsorgung gem. AVV-Nr. 17 04 07 gemischte Metalle**
Entsorgung gemischter Metalle (ohne Schadstoffe) ordnungsgemäß (AVV-Nr. 17 04 07); Baustoffe gemischter Metalle entsorgen inkl. Transport, aller erforderlichen Nebenarbeiten, Arbeitsschutmaßnahmen und
Entsorgungskosten.

Die ordnungsgemäße Entsorgung ist durch Vorlage von Wiegescheinen zu belegen.
Menge: 2,500 t
Voraussichtliche Abrechnungsmenge: 2,500

**4.8.1.70 Entsorgung gem. AVV-Nr. 17 06 04 Dämmstoffe mit Ausnahme desjenigen, das unter 17 06 01* und 17 06 03* fällt**
Entsorgung der styopurhaltigen Gebäudetrennung zwischen "Franz" und "Erweiterungsbau" gemäß AVV-Nr. 17 06 04 Dämmmstoffe mit Ausnahme desjenigen, das unter 17 06 01* und 17 06 03* fällt.

Gebäudetrennung, vorraussichtlich bestehend aus Styropur  ordnungsgemäß (AVV-Nr: 17 06 04) entsorgen inkl. Transport, aller erforderlichen Nebenarbeiten, Arbeitsschutzmaßnahmen und Entsorgungskosten.

Die Ordnungsgemäße Entsorgung ist durch Vorlage der notwendigen Entsorgungsnachweise sowie Wiegescheine zu belegen.
Menge: 1,000 t
Voraussichtliche Abrechnungsmenge: 1,000

**4.8.1.80 Entsorgung gem. AVV-Nr. 17 08 02 Baustoffe auf Gipsbasis**
Entsorgung Baustoffe auf Gibsbasis Ausgebaute Gibskartonplatten (ohne Schadstoffe) ordnungsgemäß (AVV-Nr. 17 08 02); Baustoffe auf Gibsbasis mit Ausnahme derjenigen, die unter 17 08 01 fallen) entsorgen inkl. Transport, aller
erforderlichen Nebenarbeiten, Arbeitsschutmaßnahmen und
Entsorgungskosten.

Die ordnungsgemäße Entsorgung ist durch Vorlage von Wiegescheinen zu belegen.
Menge: 1,500 t
Voraussichtliche Abrechnungsmenge: 1,500

**4.8.1.90 Entsorgung gem. AVV-Nr. 17 09 04 gemischte Bau- und Abbruchabfälle mit Ausnahme derjenigen, die unter 17 09 01, 17 09 02 und 17 09 03 fallen**
Entsorgung schadstofffreier Baumischabfälle ausgebauter Baumischabfälle ordnungsgemäß (AVV-Nr. 17 09 04; Gemische
Bau- und Abbruchabfälle mit Ausnahme derjenigen, die unter 17 09 01, 17 09 02 und 17 09 03 fallen) entsorgen inkl. Transport, aller erforderlichen Nebenarbeiten, Arbeitsschutzmaßnahmen und Entsorgungskosten.

Die ordnungsgemäße Entsorgung ist duch Vorlage von Wiegescheinen zu belegen.
Menge: 5,000 t
Voraussichtliche Abrechnungsmenge: 5,000

#### Bereich 4.9 Stundenlohnarbeiten [BA 1] bis [BA 5]

##### 4.9.1 Stundenlohnarbeiten

**4.9.1.10 Polier**
Katalog-Nr. Betoninstandsetzung/1/ 9. 1. 10.
Stundenlohnarbeiten durch Arbeitskräfte nur auf Anordnung des AG ausführen

Der Verrechnungssatz für die jeweilige Arbeitskraft umfasst sämtliche Aufwendungen, insbesondere den tatsächlichen Lohn einschließlich vermögenswirksamer Leistungen mit den Zuschlägen für Gemeinkosten (Sozialkassenbeiträge, Winterbauumlage, und dgl.), sowie Lohn- bzw. Gehaltsnebenkosten.

Zuschläge für Nacht-, Sonntags-, Feiertagsarbeit und Überstunden werden gesondert vergütet.

Polier
Menge: 30,000 h
Voraussichtliche Abrechnungsmenge: 30,000

**4.9.1.20 Facharbeiter**
Katalog-Nr. Betoninstandsetzung/1/ 9. 1. 20.
Leistung wie vor in vollem Wortlaut beschrieben, jedoch:

Facharbeiter
Menge: 70,000 h
Voraussichtliche Abrechnungsmenge: 70,000

**4.9.1.30 Bauhelfer**
Katalog-Nr. Betoninstandsetzung/1/ 9. 1. 30.
Leistung wie vor in vollem Wortlaut beschrieben, jedoch:

Bauhelfer
Menge: 70,000 h
Voraussichtliche Abrechnungsmenge: 70,000
